# Optimierung Wärmeversorgung EPL 20
Angebotsaufforderung (GAEB DA XML 3.2, DA83)
Projekt: 73001h_OW_7002
Währung: EUR
Nebenangebote zugelassen: ja
Auftraggeber: Staatl. Baumanagement Südniedersachsen, Graupenstraße 9, 38678 Clausthal-Zellerfeld, D, Ansprechpartner Vergabestelle, Telefon 05323 9611-0, Fax 05323 9611-199, E-Mail vergabe@sb-sn.niedersachsen.de
Erstellt mit: GXML Toolbox V3.3 R20230829, iTWO_64 V25.0.650, 15.09.2026

## Zusätzlicher Text
Leistungsverzeichnis

  Gewerk  Heizungsarbeiten DIN 18 380
  Sanitärarbeiten DIN 18 381

  Maßnahme  Erneuerung der Kesselanlagen

  Objekt/Gebäude Amtsgericht Holzminden
  Karlstraße 15
  37603 Holzminden

  Bauherr  Staatliches Baumanagement
  Südniedersachsen
  Graupenstraße 9
  38678 Clausthal-Zellerfeld

## 26A70146 Austausch Wärmeerzeuger geg. Wärmepumpenanlage
Datum: 15.09.2026

*Hinweis*
1.0  Baubeschreibung

*Hinweis*
1.1  Allgemeine Beschreibung

*Hinweis*
1.1.1  Die Heizzentrale des Amtsgerichts an der Karlstraße 15
  in Holzminden wird saniert.

1.1.2  Aufgrund der eingeschränkten Zuwegung sind evtl. Anlieferungen mit LKW-Zügen (Maschinenwagen und Anhänger) nur bedingt möglich und vorab zu prüfen.

  Dem Bieter wird dringend empfohlen, sich durch eine Ortsbesichtigung  Kenntnis über die Beschaffenheit des Baugrundstückes, der Zufahrtsmöglichkeit und der Baustelleneinrichtungssituation zu verschaffen. Spätere Nachforderungen des Auftragnehmers aus
  Unkenntnis der Baustellensituation werden nicht anerkannt.

1.1.3  Die Firma hat vor Beginn der Arbeiten den Sicherheitsbeauftragten der Firma schriftlich zu benennen.

1.1.4  Der Auftragnehmer hat eine geeignete Fachkraft als  verantwortlichen Vertreter gegenüber der Bauleitung zu benennen. Dieser Vertreter gilt als Bevollmächtigter zur Entgegennahme von Anweisungen.
  Der Auftragnehmer oder der durch ihn bestimmte Vertreter hat an den von der Gesamtbauleitung angesetzten Baubesprechungen regelmäßig teilzunehmen.

1.1.5  Während des Probebetriebes ist das Bedienungspersonal einzuweisen. Als Bedienungsanleitungen sind eine allgemeine Kurzanleitung für die Bedienung und Überwachung der Hauptfunktionen der Anlage, sowie eine Zusammenstellung der Bedienungs- und Wartungsvorschriften (Gerätelisten) der jeweiligen
  Hersteller zu liefern. (siehe Titel "Sonstige Leistungen").

1.1.6  Die abnahme- und überwachungspflichtigen Geräte und Anlagenteile hat der Auftragnehmer durch die zuständigen Stellen abnehmen zu lassen. Alle Prüf- und Abnahmebescheinigungen sind in zweifacher Ausfertigung spätestens mit der Schlussrechnung einzureichen. Die hierfür entstehenden Kosten sind in die Einheitspreise einzurechnen.

*Hinweis*
1.2  Anlagenbeschreibung

*Hinweis*
Die vorliegende Ausschreibung enthält im Wesentlichen Heizungsarbeiten nach DIN 18 380,  Sanitärarbeiten nach DIN 18 381 und Wärmedämmarbeiten nach DIN 18 421.

Die Leitungstrassen sind vor Beginn der Arbeiten mit der Bauleitung abzustimmen. Unstimmigkeiten sind der Bauleitung unverzüglich mitzuteilen.

Die vorliegende Leistungsbeschreibung umfasst die betriebsfertige Erstellung der ausgeschriebenen Leistungen einschl. aller erforderlichen Anträge sowie Abnahmen durch die zuständigen Stellen.

Folgende Maßnahmen sind ausgeschrieben:

- Einbau zwei Luft/Wasser-Wärmepumpen
- Einbau von Pufferspeichern
- Einbau von Sicherheitseinrichtungen
- Aufbau von Wärme-Verteilnetzen mit Pumpengruppen,
  Absperrarmaturen usw.
- Verlegen von Heizungsleitungen aus Edelstahl mit Dämmung
- Einbau von Heizkörpern mit Thermostatventilen und absperrbaren
  Rücklaufverschraubungen
- Verlegen von Nahwärmeleitungen im Rohrgraben
- Montage eines Schaltschranks für Heizungstechnische Anlagenteile
- Einbau und Anschluss von Feldgeräten

Nach Auftragserteilung werden dem Auftragnehmer zwei Satz der Ausführungszeichnungen ausgehändigt

*Hinweis*
Heizungsarbeiten

Wärmeerzeugung

Als Wärmeerzeuger sind zwei Luft-Wasser-Wärmepumpen für Außenaufstellung vorgesehen. Zusätzlich wird das Heizungswasser im Pufferspeicher bei Bedarf elektrisch erwärmt.

Sicherheitseinrichtung

Die sicherheitstechnischen Einrichtungen entsprechen der DIN 4751-2
für geschlossene Systeme. Die Membran-Druckgefäße werden im Heizräume
montiert. Die Überlaufleitung des Sicherheitsventils ist zu einem geeigneten
Ablauf zu führen.

Pumpen und Armaturen

In die Verteilungen sind Umwälzpumpen mit elektronischer Drehzahlregelung einzubauen.

Als Absperrorgane in der Zentrale sind Flansch-Armaturen (Kompakt) mit
geringem Durchflusswiderstand zu installieren.

Elt-Installation

Alle zum Betrieb der ausgeschriebenen Anlage erforderlichen Elt-Arbeiten sind gemäß den Vorschriften des örtlichen EVU auszuführen.

Rohrleitungen

Die Rohrführung ist in den Ausführungszeichnungen dargestellt. Als Heizungsleitungen sind Systemrohre aus Edelstahl einzubauen.

Es sind grundsätzlich nur Rohrschellen mit Schalldämmeinlage
 - Körperschallpegelminderung von mindestens 15 dB(A) - zu verwenden.

Bögen, die durch das Verbiegen von Rohrleitungsmaterial hergestellt werden,
gelten bei einem Biegeradius >30° als Bogen und werden in den Positionen
Bogen und Winkel abgerechnet.

Bei Brandabschnitten sind zugelassene Abschottungen einzubauen. Nachweise über die Abschottungen sind mit der Schlussrechnung einzureichen.

Alle Anschlüsse und Abgänge sind strömungsgerecht auszuführen.
Für die fachgerechte Anbringung der Dämmung bzw. der Rosetten sind
ausreichende Rohrabstände einzuhalten.

Zur Entlüftung der Anlage sind Luftventile an den Heizkörpern und Luftsammelgefäße in den Rohrleitungen vorgesehen.

Wärmedämmung

Die Dämmstärken der Wärmedämmung der Rohrleitungen und der Armaturen sind nach neuester Energieeinsparverordnung auszuführen.

Für die Heizungsleitungen sind folgende Dämmungen vorgesehen:

- Technikraum  MW-Schalen 100 % mit Mantel
- sichtbare Leitungen MW-Schalen 100 % mit Mantel

Raumheizfläche

In den Ausführungszeichnungen ist die Anordnung und Größe der Heizkörper angegeben. Die Heizkörper werden mittels Wandkonsolen befestigt.

Die Heizkörper erhalten Thermostatventile und Absperrbare Rücklaufverschraubungen mit Entleerungen.

Nebenleistungen

Die vorliegende Leistungsbeschreibung umfasst die betriebsfertige Erstellung der ausgeschriebenen Leistungen und die Wiederinbetriebnahme der vorhandenen Anlagen einschl. aller erforderlichen Anträge sowie Abnahmen durch die zuständigen Stellen.

### 01 Titel 01 KG 4111 Abwasserleitungen und Zubehör

**01.0010 Anschluss DN 50 an vorh. HT-Abwasserleitung**
Anschluss DN 50 an vorh. HT-Abwasserleitung
im Technikraum unter Zulieferung aller benötigter
Anschluss-,Übergangs-, Dichtungs- und Befestigungsmaterialien herstellen
Menge: 3,000 St

**01.0020 Ablauftrichter DN 50 aus Kunststoff**
Ablauftrichter DN 50 aus Kunststoff, mit
Geruchverschluss, einschl. Dichtungs-
und Befestigungsmaterial liefern und
montieren
Menge: 3,000 St

**01.0030 HT-Abflussrohr DN 50 aus heißwasserbeständigem Kunststoff**
HT-Abflussrohr DN 50 aus heißwasserbeständigem Kunststoff, aus Polypropylen
Homopolymer, mit gummiringgedichteter,
angeformter Steckmuffe und Formstücken;

die Formstücke sind als Zulage zu den
Rohrpositionen gesondert aufgeführt;
die Formstücke beinhalten bei Bogen und
Abzweigen alle handelsüblichen Winkelgrade sowie bei Abzweig- und Übergangsstücken alle Reduzierungen;

Bohrungen für Befestigungen einrechnen;

Rohre in Herstellungslängen einschließlich Dichtungen und Befestigungsmaterial
liefern und bis zu 3,50 m Höhe über Fußboden verlegen
Menge: 20,000 m

**01.0040 Passstück für HT-Rohr DN 50**
Passstück für HT-Rohr DN 50,
als Rohrstück bis zu 500 mm Länge,
liefern und verlegen
Menge: 8,000 St

**01.0050 HT-Bogen DN 50**
HT-Bogen DN 50 in allen handelsüblichen
Abmessungen und Winkelgraden
liefern und montieren
Menge: 10,000 St

**01.0060 HT-Abzweig DN 50**
HT-Abzweig DN 50 in allen handelsüblichen
Ausführungen liefern und montieren
Menge: 2,000 St

**01.0070 HT-Muffe DN 50**
HT-Muffe DN 50 in allen handelsüblichen
Ausführungen liefern und montieren
Menge: 8,000 St

**01.0080 Rohrbefestigung mit Rohrschelle, für Rohr DN 50**
Rohrbefestigung mit Rohrschelle, für
Rohr DN 50, Schallschutz für DIN 4109,
Baustoffklasse B2, gemäß DIN 4102,
mit Stockschraube oder Gewindestange,
mit verrutschsicherer, vormontierter Profilgummi-Einlage, Unterlegscheiben, Stufenmuttern M 8 / M 10 usw. liefern und mit
zugelassenen Dübeln in Decken und
Wänden montieren, bzw. an Sonderkonstruktionen befestigen,
Bohrungen für Befestigungen einrechnen,
Sonderkonstruktionen werden gesondert
ausgeschrieben und abgerechnet
Menge: 16,000 St

### 02 Titel 02 KG 4121 Armaturen

**02.0010 Kombinationsarmatur zur direkten Verbindung von Nachspeiseeinrichtungen**
Kombinationsarmatur mit Montagebügel
zur direkten Verbindung von Nachspeiseeinrichtungen für Heiz- und Kühlwassersysteme mit Trinkwassernetzen;
Im Einzelnen bestehend aus:
- zwei Absperrkugelhähnen
- Systemtrenner nach DIN 1988-100 bzw.
DIN EN 1717 (BA), mit integriertem
  Schmutzfänger
- Montagebügel zur horiz. Wandmontage

einschl. Dichtungs- und Befestigungsmaterial liefern und montieren

zul. Betriebsüberdruck10 bar
zul. Betriebstemperatur60 °C
Anschluss  G 1/2
Menge: 1,000 St

**02.0020 Patronengehäuse**
Patronengehäuse, kompakte Basisarmatur
zur Aufbereitung von Füll- und Ergänzungswasser mittels Ionenaustauschverfahren zum
Schutz von Wärmeerzeugern u. Warmwasserheizungsanlagen gemäß VDI 2035.
Patronengehäuse kann in Kombination mit
den entsprechenden Patroneneinsätzen
optional zur Wasserenthärtung oder Wasserentsalzung eingesetzt werden. Leergehäuse
ist montagefertig mit Wandhalterung.
im Einzelnen bestehend aus:
- zylindrischen Polypropylen-Gehäuse mit
Messing Gewindeanschlüssen zur Aufnahme
einer der o.g. Wasserbehandlungspatronen
- Durchflussbegrenzer
- Absperrkugelhahn mit Probeentnahmehahn
kompakte Armatur zum Einbau in die Füll-
und Ergänzungswasserleitung liefern und
montieren

Heizungswasser gemäß VDI 2035 Blatt 1
und 2.
zul. Betriebsüberdruck 8,0 bar
zul. Betriebstemperatur5-40 °C
max. Volumenstrom360 l/h
kvs  min. 0,4 m3/h
Anschluss Ein-/Ausgang Rp 1/2 / Rp 1/2
Patronenplätze  1
Gesamtsysteminhalt  ca. 6000 L
Menge: 1,000 St

**02.0030 Kationenharzpatrone zur Füll- und Ergänzungswasserenthärtung**
Kationenharzpatrone aus zylindrischer Polypropylen-Patrone gefüllt mit Kationentauscherharz
zur Enthärtung von Füll- und Ergänzungswasser
nach z.B. VDI 2035 und Herstellerangaben in
Warmwasserheizungsanlagen nach DIN EN
12828, liefern und montieren
Weichwasser-Kapazität min. 6.000 l
Menge: 1,000 St

### 03 Titel 03 KG 4122 Wasserleitungen

**03.0010 Anschluss bis DN 15 an vorh. Trinkwasserleitung herstellen**
Anschluss bis DN 15 an vorh. Trinkwasserleitung
unter Zulieferung der erforderlichen Form- und
Verbindungsstücke herstellen
Menge: 1,000 St

*Hinweis*
Vorbemerkung
--------------------
In die nachfolgend aufgeführten Rohrleitungen sind
die Zuschläge einzurechnen für Press- und
Dichtungsmaterial;

Bögen, die durch das Verbiegen von Rohrleitungsmaterial hergestellt werden, gelten bei einem Biegeradius >30° als Bogen und werden in den Positionen
Bogen und Winkel abgerechnet.

**03.0020 Präzisions-Stahlrohr DN 15, aus nichtrostendem Stahl**
Präzisions-Stahlrohr  DN 15  (18 x 1,0),
aus nichtrostendem Stahl, in geschweißter
Ausführung, in Stangen; mit Prüfzeichen
DVGW TS 225 (N 011); Leitungsrohre gem.
den Anforderungen des DVGW-Arbeitsblattes
W 541; Werkstoff-Nr. 1.4401 nach DIN 17455;
in Herstellungslängen liefern und einschl.
Zubehör, Dichtungs- und Befestigungsmaterial
bis 3,50 m über FB verlegen
Menge: 12,000 m

**03.0030 Bogen und Winkel für Edelstahlrohr DN 15 alle Winkelgrade**
Bogen und Winkel für Edelstahlrohr DN 15,
in allen handelsüblichen Abmessungen und
Winkelgraden liefern und bis 3,50 m über FB
montieren
Menge: 6,000 St

**03.0040 Formstücke wie Nippel, Red.-Stücke, Übergangsstücke, Muffen, Red.-Muffen**
Formstücke wie Nippel, Red.-Stücke,
Übergangsstücke, Muffen, Red.-Muffen,
für Rohr DN 15, in allen handelsüblichen
Abmessungen und Ausführungen liefern
und bis 3,50 m über FB montieren
Menge: 4,000 St

**03.0050 Druckprobe der eingebauten Wasserleitungen**
Druckprobe der eingebauten Wasserleitungen,
nach VOB/C, DIN 18 381, in Gegenwart der
Bauüberwachung, sowie Erstellung eines
Druckprotokolls (3-fach)
Menge: 1,000 St

**03.0060 Trinkwasser-Rohrleitungsnetz spülen**
Trinkwasser-Rohrleitungsnetz im Anschluss
an die Druckprobe kurz vor Inbetriebnahme
des Gebäudes gemäß DIN 1988 und
DVGW-W 291 unter Verwendung von
filtriertem Trinkwasser mit einem Luft-
Wasser-Gemisch unter Druck intermittierend
spülen, einschließlich aller Nebenarbeiten sowie
Erstellung eines Spülprotokolls (3-fach)
Hinweis: Hierzu sind gegebenenfalls
Eckventile zu demontieren und nach Abschluss
des Spülvorganges wieder zu montieren

Rohrnennweiten  DN 15
Teilstrecke max.  20  m
Menge: 1,000 St

### 04 Titel 04 KG 4128 Dämmung Wasser

**04.0010 Kältedämmung an Rohr D 28, DD= 20 mm, aus Steinwollerohrschalen mit diffusionsdichter Ummantelung, mit Mantel**
Kältedämmung an Rohr D= 18, DD= 20 mm,
aus Steinwollerohrschalen mit diffusionsdichter
Ummantelung, an freiliegenden Rohrleitungen
in Zentralen und Gebäuden;

Dämmschicht aus Steinwolleschalen, WLW
0,035 W/mK, nicht brennbar, Klasse A2L-s1
d0, nach DIN 13501-1; Oberfläche aus Aluminiumfolie mit engmaschiger Glasfasergitternetzverstärkung;
Schnittstellen und Stöße fachgerecht und
dampfdicht verklebt, einschl. selbstklebendes
Aluminiumband mit Glasfasergitternetzverstärkung und selbstklebendes hochflexibles
und reißfestes Abdichtband;
Anwendungstemperatur: 0 bis 250°C

Ummantelung mit 4 cm Überlappung aus Folie
aus hartem Kunststoff, schwer entflammbar
Klasse B1, Enden mit Alu-Manschetten abgesetzt, Muffenarmaturen durchgedämmt,
Befestigung mit Stecknieten od. durchgehendem
Verschluss, einschl. Stützkonstruktion, liefern
und bis zu 3,50 m Höhe über FB anbringen

Ausführung der Dämmarbeiten gemäß
DIN 4140 und den Anforderungen des GEG
Menge: 12,000 m

**04.0020 Bogen, Umfang der Dämmung U..300 mm**
Bogen, Umfang der Dämmung U..300 mm,
Rohr-D ..28 mm, über 45 bis 90 Grad, Radius
bis 1,5 x D
Menge: 6,000 St

**04.0030 Stirnscheibe, Umfang der Dämmung U ..300 mm**
Stirnscheibe, Umfang der Dämmung U ..300
mm, Rohr-D ..28 mm, für Endstelle
Menge: 1,000 St

**04.0040 Stutzen, Umfang der Dämmung U ..300 mm**
Stutzen, Umfang der Dämmung U ..300 mm,
Rohr-D ..28 mm, Abgang rechtwinklig
Menge: 2,000 St

**04.0050 Passstück, Umfang der Dämmung U..300 mm**
Passstück, Umfang der Dämmung U..300 mm,
Rohr-D ..28 mm
Menge: 2,000 St

**04.0060 Blende als Rosette, Ummantelung U ..300 mm**
Blende als Rosette, Ummantelung U ..300 mm,
Rohr-D ..28 mm, Material wie Ummantelung,
max. 100 mm lang oder Durchmesser bis 100 mm
Menge: 1,000 St

**04.0070 Stoßkappe, Umfang der Dämmung U..300 mm**
Stoßkappe, Umfang der Dämmung U..300 mm,
Rohr-D ..28 mm, für Endstelle der Ummantelung
Menge: 1,000 St

**04.0080 Konus, Deckel eingesprengt**
Menge: 1,000 St

**04.0090 Rohrbefestigung mit Rohrschelle, kältegedämmt, an Rohrl. D= 18 mm, bis zu 3,50 m Höhe über FB**
Rohrbefestigung mit Rohrschelle, kältegedämmt,
an Rohrl. D= 18 mm, liefern und mit zugelassenen
Dübeln in Decken und Wänden bis zu 3,50 m Höhe
über FB montieren, bzw. an Sonderkonstruktionen
befestigen, Bohrungen für Befestigungen einrechnen
Menge: 8,000 St

### 05 Titel 05 KG 4212 Wärmeerzeuger

**05.0010 Luft/Wasser Wärmepumpe mit natürlichem Kältemittel**
Luft/Wasser Wärmepumpe mit natürlichem
Kältemittel, mit integriertem Schallschutzgehäuse,
für Außenaufstellung;

Geräterahmen besteht aus 2 mm starken verzinkten
Stahlprofilen, verbunden mit hochbelastbaren Nieten,
Alle Rahmenteile sind im sichtbaren Bereich mit
Epoxydharz, pulverbeschichtet;

Der Schaltschrank ist am Gerät angebracht.
Das separate Maschinenabteil beinhaltet alle
Komponenten der Kältekreise. Die Belüftung
des Verdichterfaches erfolgt über einen
Axialventilator;

Der Zugang erfolgt über einseitig in Scharnieren
gelagerte und mit Schnellverschlüssen gesicherte
Paneele.Alle Paneele sind aus verzinktem Stahlblech
gefertigt und mit Epoxydharz, pulverbeschichtet;

Das Gerät verfügt über zwei Kältekreisläufe mit je
zwei Verdichtern, die für das natürliche Kältemittel
R290 (Propan) entwickelt wurden. Es ist betriebsbereit
mit dem Kältemittel und der notwendigen Menge an
Kälteöl gefüllt;

Weiterhin gehören zur Standard-Ausstattung:
Gummi-Schwingungsdämpfer für die Verdichter,
Filtertrockner mit Schauglas, Anschlüsse zum Befüllen
mit und zum Ablassen von Öl, Sicherheitsventil, Hochdruckschalter, Hoch- und Niederdruckwächter, Temperaturfühler am Verdichteraustritt, Kältemittel-Füllventil,
Frostschutzfühler;

Je Kältekreis regelt ein Expansionsventil den Kältemitteldurchfluss durch den Verdampfer und die Überhitzung des Kältemittels;

Der Luft-Medium-Wärmetauscher sowie die Kondensatwanne darunter ist mit einer elektrischen Begleitheizung versehen;

Der Verdampfer ist als Plattenwärmetauscher für
trockene Verdampfung ausgeführt, ist zum Schutz
gegen Kondensatbildung außen komplett mit einer
geschlossenporigen Elastomer-Isolierung ummantelt.
Als Schutz gegen Einfrieren ist direkt auf die Mikroprozessorregelung aufgeschalteter Frostschutzfühler
vorhanden;

Die Verflüssiger-Wärmetauscher bestehen aus Kupferrohren mit aufgepressten Aluminium;

Der Kondensatorluftstrom wird durch direktgetriebene
Axialventilatoren gefördert. Die sichelförmigen Ventilator-
Schaufeln bestehen aus Aluminium-Druckgus mit einen
besonders geräuscharmen Lauf bei gleichzeitig hohem
Wirkungsgrad. Der Luftaustritt erfolgt über Venturi-
Düsen. Das integrierte Schutzgitter am Ventilatoransaug
verhindert das Eindringen von Grobschmutz;

Zum Antrieb dient ein EC-Motor, ein elektronisch
kommutierter Gleichstrom-Motor. Die gesamte Motorelektronik, Steuer- und Sicherheitsorgane sind im
Motorgehäuse integriert. Die Motorelektronik kann in die Mikroprozessorregelung des Geräts integriert werden;

Die interne Verrohrung besteht aus Kohlenstoffstahlrohren und Victaulic-Kupplungen mit EPDM-Dichtungen
und ist mit einer geschlossenporigen Elastomer-
Isolierung gegen Kondensatbildung geschützt.
Der Anschluss an das bauseitige Hydrauliksystem
erfolgt über Victaulic-Kupplungen, das entsprechende
Gegenstück ist im Lieferumfang enthalten;

Schaltschrank
Aufbau und Fertigung des Schaltschrankes entsprechend
den Bestimmungen der EN 61439 -1. Der Steuerteil des
Schaltschrankes und das Bedienteil der Regelung sind
nach Öffnen der Fronttür direkt zugänglich.
Hauptmerkmale:
- Stromversorgung 400V/3Ph/50Hz + PE
- Steuerspannung 230V/1Ph/50Hz und
  24V/1Ph/50Hz
- Schutzart IP54
- Sicherungsautomaten für Verdichter, Pumpen (Option)
  und Ventilatoren
- Schaltschütze für Verdichter und (optionale) Pumpen
- manueller Verdichterbetrieb
- potentialfreie Kontakte für Betrieb Kompressor, Betrieb
  Pumpe, Sammelalarm, externe Freigabe, Zuschaltung
  zweiter Sollwert
Im Schaltschrank ist entsprechender Raum für Zusatzeinbauten vorgesehen. Ein Gerätehauptschalter unterbricht
die gesamte Spannungsversorgung der Schalttafel;

einschl. Schaltschrank LED-Beleuchtung und
230V-Steckdose mit USB-Anschluss;

Ein Leckagemelder für R290 ist im Gerät verbaut;

Mikroprozessor-Regelung
Elektronische Mikroprozessorkontrolle mit digitaler
Anzeige der Wassereingangs- und -ausgangstemperatur,
Verdampfereingang und Umgebungstemperatur, Hochdruckanzeiger für beide Kühlkreisläufe, Betriebsparameter
mit Einstellmöglichkeit der Variablen;

Die mikroprozessorgesteuerte Kontrolle umfasst auch
verschiedene Funktionen wie:
- Automatischer Wideranlauf nach einer Strom
  unterbrechung,
- Frostschutz mit Temperatursensor,
- Periodischer Wechselbetrieb der Pumpen und
  im Falle einer Störung Umschaltung auf die in Stand-by
  stehende Pumpe,
- In Teillastbetrieb gleichmäßige Betriebszeiten der
  Kompressoren für den Ausgleich der Betriebsstunden,
- Fern Ein/Aus-Schaltung,
- Potentialfreie Sammelstörmeldungen

Die Regelplatine ist zusammen mit einem Bediengerät
auf die elektrische Schalttafel innerhalb des Gerätes
eingebaut;

Anzeigen:
- Wassereintritts-, Austritts- und Außentemperatur
- Kondensationsdruck
- LED-Anzeige des Systemzustands
- Betriebszustände
- Betriebsstunden der Kompressoren, Pumpen
- Zweistufiger Alarm (Warnung/Alarm)
- Alarm-Codes

Funktionen:
- Programmierbare Verzögerung für Start nach Ausfall
- Programmierbare Frostschutz-Temperatur
- Programmierbare Austrittstemperatur und Temperaturregelbereich
- Kalibrierung des Temperatur-Sensors
- Regelung der Lüfter in Abhängigkeit des Kondensationsdruckes angepasst auf die jeweilige Betriebsart
- internes Angleichen der Betriebsstunden von Kompressoren und Pumpen
- Zeit- Stör-Umschaltung für Doppelpumpenstation
- Sperrung Extern Ein/Aus
- Analoger Benutzereingang mit wählbarer Funktion
- Zeit-Stör-Umschaltung, sowie Spitzenlast-Zuschaltung
  von bis zu 10 weiteren Geräten über LAN-Bus
- Eingang konfigurierbar für Temperaturfühler NTC
  oder für Signal 4...20 mA
- Dynamischer Sollwert
- Parametereingabe über Tastatur oder über PC Direkt
  anschließbare Fernbedienung ohne serielle Schnittstellen
- Ausgang 4-20 mA oder 0-10 V (optionale interne
  Steuerplatine)
- Benutzerschnittstelle mit Menü und 2 verschiedenen
  Zugriffsebenen über Passwort
- Schnittstellenmenü komplett über PC konfigurierbar

Standardmäßig stehen bei jedem Kaltwassersatz eine
potentialfreie Sammelstörmeldung als Wechsler, eine
potentialfreie Warnungsmeldung als Wechsler, eine
potentialfreie Betriebsmeldung der Kompressoren zur
Verfügung. Zusätzlich verfügt das Gerät über potentialbehaftete Eingänge für Extern Ein/Aus;

mit Abtauautomatik, mit Strömungswächter,
einschl. Wasserfilter in Y-Bauform zum Einbau
unmittelbar im Medieneintritt an der Kältemaschine,
einschl. Relais zur Aktivierung einer externen
Umwälzpumpe;

Luft-Wasser-Wärmepumpe einschl. Zubehör,
Dichtungs- und Befestigungsmaterial liefern

Technische Daten:

KältemittelR290
GWP-Wert3
ODP-Wert0

Heizen
Umgebungstemperatur-12 °C
Heizleistung  min. 87,9 kW
Warmwasser Eintritt55°C
Warmwasser Austritt60°C
Glykolanteil  0%
Durchflussmenge  15,51 m³/h (± 10%)
Druckverlust  8,9 kPa (± 10%)

Verdichter
Anzahl der Verdichter4 Stück
Anzahl der Kältekreise2 Stück
Leistungsregelung0-25-50-75-100 %
Kältemittel-Füllmenge
(pro Kreis)2 x 7,5 kg (± 10%)

Ventilator Verflüssiger
Volumenstrom56.700 m³/h (± 10%)
Anzahl der Ventilatoren4 Stück

Elektr. Gesamtverbrauch
Stromversorgung  400/50/3 V/Hz/~
Max. Leistungsaufnahme82,8 kW (± 10%)
Max. Stromaufnahme147 A (± 10%)
Anlaufstrom  225 A (± 10%)

Schalldruckpegel
in 10m Entfernung (Freifeld)
nach ISO 374445 dB(A)
Schallleistungspegel
nach ISO 374476 dB(A)

Länge  5600 mm (± 10%)
Breite  1385 mm (± 10%)
Höhe  2445 mm (± 10%)
Gewicht2050 kg (± 10%)

Hersteller/Typ '....................................................'
Menge: 2,000 St

**05.0020 Wärmepumpe zum Aufstellort schaffen, aufstellen und mit den Rohrleitungen verbinden**
Wärmepumpe zum Aufstellort schaffen,
aufstellen und mit den Rohrleitungen
verbinden, Zubehör montieren.

Die Wärmepumpe muss so aufgestellt
werden, dass eine nachträgliche Installation
einer geeigneten Schalldämmhaube ohne
zusätzlichen Aufwand möglich ist.

Die zum Transport und für die Montage
erforderlichen Werkzeuge werden nicht
gesondert vergütet.
Menge: 2,000 St

**05.0030 Wanddisplay**
Wanddisplay mit LC-Display zur Fernüberwachung der Wärmepumpe, Anschluss-
und Verbindungskabel, 2x4x0,8mm2,
doppelt geschirmt, liefern und montieren
Menge: 2,000 St

**05.0040 Sicherheits-Wechselventil**
Sicherheits-Wechselventil
Ausführung des Sicherheitsventils im Kältekreis
der vorstehenden Wärmepumpe erfolgt als
Wechselventil. Daurch muss das Gerät beim
turnusmäßig vorgeschriebenen Wechsel des
Sicherheitsventiles nicht ausgeschalten werden.
Menge: 2,000 St

**05.0050 Sanftanlauf für Verdichter**
Sanftanlauf für Verdichter
Ausstattung der vorstehenden Wärmepumpe
mit Sanftanlauf für den Verdichter. Ein Verdichter
pro Kreis wird mit einem Sanftanlauf ausgerüstet,
um den Anlaufstrom zu begrenzen.
Menge: 2,000 St

**05.0060 Gummikompensator DN 65**
Gummikompensator DN 65 zur Körperschallentkopplung von Wärmepumpe und Heizsystem,
mit EPDM-Dichtung, liefern und montieren
Menge: 4,000 St

**05.0070 Fernüberwachung**
Fernüberwachung
Ausstattung der vorstehenden Wärmepumpe
mit einer Fernüberwachung mittels VPN.
Über diesen Zugang können Werte ausgelesen
und verändert werden.
Menge: 2,000 St

**05.0080 Kaskadenregler**
Kaskadenregler für vorstehende Wärmepumpe;
Kaskadenregler steuert bis zu 6 Geräte an und
verfügt darüber hinaus über ein LTE-Modul zur
Fernüberwachung mittels VPN.
Menge: 1,000 St

**05.0090 Pufferspeicher 500 Liter**
Pufferspeicher ca. 500 L, für alle Warmwasser-
Zentralheizungsanlagen. Verwendbar für
Wärmepumpen, aus Stahl, innen roh, außen
mit Rostschutzanstrich;

Anschlüsse:
4 St. Flanschanschluss DN 80 PN 6
inkl. internem Bogenrohr zur
Strömungsberuhigung
min. 3 St. Muffe Rp 1/2"
1 St. Muffe Rp 1 1/2" für E-Heizeinsatz
1 St. Trennblech 10/15 50%

Systemanschlussstutzen in 180° zueinander
angeordnet;

einschl. Wärmedämmung aus Polyesterfasern, Isolierstärke min. 200 mm, unempfindlich
gegen Temperaturschwankungen, nicht reaktiv,
Isolierung erfolgt bauseits;

einschl. Zubehör, Gegenflansche, Schrauben,
Dichtungs- und Befestigungsmaterial liefern

Inhalt  500 Liter (±10%)
Durchmesser
ohne Isolierung 650 mm (±10%)
Höhe ohne Isolierung1750 mm (±10%)
Kippmaß ohne Isolierung 765 mm (±10%)
max. Betriebsdruck6 bar
max. Betriebstemperatur95 °C
Menge: 3,000 St

**05.0100 Pufferspeicher 500 Liter**
Pufferspeicher ca. 500 L wie vor, jedoch

Anschlüsse:
4 St. Flanschanschluss DN 100 PN 6
inkl. internem Bogenrohr zur
Strömungsberuhigung
min. 3 St. Muffe Rp 1/2"
1 St. Muffe Rp 1 1/2" für E-Heizeinsatz
1 St. Trennblech 10/15 50%
Menge: 1,000 St

**05.0110 Zusätzliche Anschlussstutzen DN 100**
Zusätzliche Anschlussstutzen DN 100 für
vorstehenden Puffer, zur Einbindung des
Vorlaufs eines alternativen Wärmeerzeugers,
Position 8 Uhr - mitte - oben
Menge: 1,000 St

**05.0120 Pufferspeicher in den Technikraum schaffen**
Pufferspeicher, wie vor beschrieben,
in einen Heizungsraum im Kellergeschoss
schaffen, aufstellen und mit den Rohrleitungen
verbinden, Zubehör montieren.

Die Einbringung erfolgt über eine Außentreppe
(11 Stufen nach unten, ca. 1,2 m Breit) und
Außentüröffnung (ca. 0,8 x 2,0 m) direkt in
den Technikraum.

Der Eingangsbereich ist generell vor
Beschädigung zu schützen.

Sämtliche Hebe-, Gerüst- und Montagewerkzeuge müssen auf dem gleichen Weg
in den Technikraum und später wieder aus
dem Technikraum transportiert werden.

Die zur Einbringung und für die Montage
erforderlichen Werkzeuge sind in dieser
Position mit einzukalkulieren.
Menge: 4,000 St

**05.0130 E-Heizstab für Pufferspeicher, 9 kW**
E-Heizstab für vorstehenden Speicher, 9 kW,
inkl. Temperaturbegrenzer, einschl. Dichtungs-
und Befestigungsmaterial liefern und montieren
Menge: 4,000 St

**05.0140 Membran-Sicherheitsventil DN 20**
Membran-Sicherheitsventil DN 20
für geschlossene Heizungsanlagen,
federbelastet, mit Gewindeanschluss
3/4", Gehäuse aus Grauguss, liefern
und montieren

Ansprechdruck: 3,0 bar
Menge: 3,000 St

**05.0150 Membran-Druckgefäß Nenngröße 35 L**
Membran-Druckausdehnungsgefäß für
geschlossene Heizungs- und Kühlwasseranlagen, gebaut nach DIN EN 13831,
Zulassung gemäß Richtlinie für Druckgeräte 2014/68/EU, mit Fußkonstruktion,
außen beschichtet, liefern und montieren

Nenninhalt  35 Liter
Nutzvolumen max. 32 Liter
SystemanschlussR 3/4
max. Betriebsdruck 3,0 bar
Gasvordruck  1,5 bar
Durchmesser  376 mm (±10%)
Höhe  466 mm (±10%)
Menge: 2,000 St

**05.0160 Membran-Druckgefäß Nenngröße 500 L**
Membran-Druckausdehnungsgefäß wie vor,
jedoch

Nenninhalt  500 Liter
Nutzvolumen max. 450 Liter
SystemanschlussR 1
max. Betriebsdruck 6,0 bar
Gasvordruck  1,5 bar
Durchmesser  max. 740 mm
Höhe  1321 mm (±10%)
Menge: 1,000 St

**05.0170 Anschlussgruppe 3/4" für Membrandruckgefäß**
Anschlussgruppe 3/4" für Membrandruckgefäß,
mit Kappenventil und Manometer 1 bis 8 bar,
einschl. Dichtungs- und Befestigungsmaterial,
liefern und montieren
Menge: 2,000 St

**05.0180 Anschlussgruppe 1" für Membrandruckgefäß**
Anschlussgruppe für Membrandruckgefäß
wie vor, jedoch 1"
Menge: 1,000 St

**05.0190 Begleitheizung, an Heizungsleitungen, 5 m**
Rohrbegleitheizung, an Heizungsleitungen
mit Selbstlimitierendem Heizband zum
Frostschutz von Rohrleitungen, bestehend
aus 2 parallelen verzinnten Kupferlitzen und
einem dazwischen liegenden Kunststoffheizelement, Schutzisolation aus Polyolefin,
mit Schutzgeflecht aus verzinnter Kupferlitze
und äußerem Schutzmantel aus Polyolefin,
liefern und montieren

max. zulässige Umgebungstemperatur
Eingeschaltet  65°C
Ausgeschaltet  85°C
Nennspannung  230 V
Nennleistung  min. 10 W/m bei + 10º C
Länge  5 m
Menge: 2,000 St

**05.0200 Begleitheizung, an Kondensatleitung, 3 m**
Rohrbegleitheizung wie vor, jedoch
an Kondensatleitung, 3m
Menge: 2,000 St

**05.0210 Inbetriebnahme und Einregulierung**
Inbetriebnahme, Einregulierung durch
Werksmonteure der Wärmepumpe,
Durchführung von Messungen,
Erstellung eines Messprotokolls (3-fach)
und Einweisung des Betreibers nach
Fertigstellung der Anlagen
einschl. Kalibrierung Leckagesensor
Menge: 2,000 St

### 06 Titel 06 KG 4213 Mobile Heizzentrale

*Hinweis*
Vorbemerkung
 --------------------

Besondere Ausführungsbedingungen
Die mobile Heizzentrale einschließlich Heizöltank,
Anschlussleitungen und Armaturen ist standsicher
aufzustellen und gegen Witterungseinflüsse,
unbefugten Zugriff sowie mechanische Beschädigungen zu sichern.

Alle hierfür erforderlichen Nebenleistungen,
Befestigungen, Schutzvorrichtungen und
Sicherungsmaßnahmen sind in die Einheitspreise
einzukalkulieren.

**06.0010 Mobile Heizzentrale min. 170 kW**
*** Pauschalposition
Mobile Heizzentrale 170 kW einschl. Zubehör;

Liefern, aufstellen, betriebsfertig anschließen,
in Betrieb nehmen, vorhalten und nach Mietende
wieder abbauen einer mobilen Heizzentrale
einschl. aller erforderlichen Nebenleistungen.

Die mobile Heizzentrale ist als komplett betriebsfertige Einheit mit Ölbrenner, Heizöltank,
Regelungs-, Steuerungs- und Sicherheitseinrichtungen bereitzustellen. Sämtliche für den
bestimmungsgemäßen Betrieb erforderlichen
Komponenten sind im Leistungsumfang enthalten.

Leistungsumfang:
- Anlieferung und Aufstellung der mobilen
  Heizzentrale
- Bereitstellung von Ölbrenner, Heizöltank,
  Regelungs- und Sicherheitseinrichtungen
- Einweisung des Betriebspersonals
- Wartung und betriebsbedingte Instandhaltung
  während der Mietdauer
- Demontage, Abtransport und Endreinigung
  nach Mietende
- Erstellung eines Inbetriebnahmeprotokolls

Technische Anforderungen:
Wärmeleistung min. 170 kW
  bei 70/60 °C
Mietdauer 90 Kalendertage
Menge: 1,000 psch

**06.0020 Mietverlängerung der mobilen Heizzentrale pro Tag**
Verlängerung der Vorhaltung der mobilen
Heizzentrale über die ausgeschriebene
Grundmietzeit hinaus.
Abrechnung je zusätzlichem Kalendertag.
Menge: 1,000 St

**06.0030 Provisorische Heizungsanschlussleitung Vorlauf, DN 80**
Provisorische Heizungsanschlussleitung
Vorlauf, DN 80;

Liefern, verlegen, anschließen, vorhalten
und nach Mietende zurückbauen einer
flexiblen Vorlaufleitung zwischen mobiler
Heizzentrale und vorhandener Heizungsanlage.
Der Anschluss erfolgt an die vorhandene
Heizungsverteilung.

Einschl. aller erforderlichen Kupplungen,
Armaturen, Dichtungen, Befestigungen und
Nebenleistungen.

Mietdauer 90 Kalendertage
Menge: 15,000 m

**06.0040 Provisorische Heizungsanschlussleitung Rücklauf, DN 80**
Provisorische Heizungsanschlussleitung
wie vor, jedoch Rücklauf DN 80

Mietdauer 90 Kalendertage
Menge: 15,000 m

**06.0050 Wärmedämmung der provisorischen Anschlussleitungen Vorlauf/Rücklauf DN 80**
Wärmedämmung der provisorischen
Anschlussleitungen Vorlauf/Rücklauf DN 80;

Liefern, montieren, vorhalten und nach
Mietende wieder demontieren einer
witterungsbeständigen Wärmedämmung
für die provisorischen Vor- und Rücklaufleitungen.
Die Dämmung ist für den Einsatz im
Außenbereich geeignet auszuführen und
gegen Feuchtigkeit sowie mechanische
Beanspruchung zu schützen.
Sämtliche Befestigungs- und Schutzmaßnahmen sind einzukalkulieren.

Gesamtlänge Vor- und
Rücklaufleitungenca. 30 m
Menge: 30,000 m

**06.0060 Elektrischer Anschluss der mobilen Heizzentrale**
*** Pauschalposition
Elektrischer Anschluss der mobilen
Heizzentrale;

Anschluss der mobilen Heizzentrale an die
bauseits bereitgestellte Stromversorgung
einschl. aller erforderlichen Anschlussleitungen,
Steckvorrichtungen und Verbindungselemente.

Die Stromversorgung wird bauseits durch das
Elektrogewerk bereitgestellt.

Vorhandene Schnittstelle:
- 1 Stück Drehstromsteckdose
- 400 V
- 16 A
- 5-polig
- betriebsbereit installiert

Der Auftragnehmer hat die mobile Heizzentrale
an die vorhandene Stromversorgung anzuschließen und die ordnungsgemäße Funktion
vor Inbetriebnahme zu prüfen.

Erforderliche Anschlussleitungen und
Steckvorrichtungen sind in die Position
einzukalkulieren.

Leitungslänge bis ca. 20 m
Menge: 1,000 psch

**06.0070 Inbetriebnahme und hydraulische Einregulierung**
*** Pauschalposition
Inbetriebnahme und hydraulische
Einregulierung;

Fachgerechte Inbetriebnahme der mobilen
Heizzentrale einschl. aller hierfür erforderlichen Leistungen.

Leistungsumfang:
- Prüfung der Brennstoffversorgung
- Befüllung und Entlüftung der Anlage
- Dichtheitsprüfung der angeschlossenen
  Systeme
- Funktionsprüfung aller Regelungs- und
  Sicherheitseinrichtungen
- Messung und Dokumentation der Volumenströme
- Einstellung und Einregulierung der Betriebsparameter
- Probebetrieb
- Erstellung und Übergabe eines Inbetriebnahmeprotokolls
Menge: 1,000 psch

**06.0080 Brennstoffversorgung Heizöl**
Brennstoffversorgung Heizöl;
Liefern und Nachfüllen von Heizöl während
der gesamten Mietdauer einschl. Überwachung
des Füllstandes, Brennstoffmanagement und
Sicherstellung eines unterbrechungsfreien
Betriebes.
Abrechnung nach tatsächlichem Verbrauch.
Menge: 1,000 l

### 07 Titel 07 KG 4221 Pumpen, Verteiler, Armaturen

**07.0010 Umwälzpumpe für Rohreinbau DN 32**
Umwälzpumpe für Rohreinbau DN 32,
als Hocheffizienzpumpe, Nassläufer,
wartungsfrei, Gehäuse aus Grauguss
mit Flanschanschluss, Laufrad aus
heißwasserbeständigem Kunststoff,
Pumpenwelle aus Edelstahl;

mit integrierter elektronischer Leistungsregelung zur stufenlosen Differenzdruckregelung; mit Modul für externe Ansteuerung; integrierter Motorschutz;
einschl. Wärmedämmschale, Gegenflansche und Dichtungsmaterial liefern
und montieren

max. Betriebsdruck10 bar
Förderhöhe  min. 8,0 m
Förderstrom  min. 1,22 m3/h
Elt-Anschluss P1  1x230 V / 50 Hz
Energieeffizienzindex EEI ≤ 0,20
ZuordnungJVA Hauptgebäude
Menge: 1,000 St

**07.0020 Umwälzpumpe für Rohreinbau DN 32**
Umwälzpumpe für Rohreinbau DN 32
wie vor, jedoch

max. Betriebsdruck10 bar
Förderhöhe  min. 8,8 m
Förderstrom  min. 2,35 m³/h
Elt-Anschluss P1  1x230 V / 50 Hz
Energieeffizienzindex EEI ≤ 0,20
Zuordnung  Hauptgebäude OG
Menge: 1,000 St

**07.0030 Umwälzpumpe für Rohreinbau DN 32**
Umwälzpumpe für Rohreinbau DN 32
wie vor, jedoch

max. Betriebsdruck10 bar
Förderhöhe  min. 9,5 m
Förderstrom  min. 2,43 m³/h
Elt-Anschluss P1  1x230 V / 50 Hz
Energieeffizienzindex EEI ≤ 0,20
Zuordnung  JVA Nebengebäude
Menge: 1,000 St

**07.0040 Umwälzpumpe für Rohreinbau DN 50**
Umwälzpumpe für Rohreinbau DN 50
wie vor, jedoch

max. Betriebsdruck10 bar
Förderhöhe  min. 8,8 m
Förderstrom  min. 8,37 m³/h
Elt-Anschluss P1  1x230 V / 50 Hz
Energieeffizienzindex EEI ≤ 0,20
Zuordnung  Hauptgebäude
Menge: 1,000 St

**07.0050 Umwälzpumpe für Rohreinbau DN 65**
Umwälzpumpe für Rohreinbau DN 65
wie vor, jedoch

max. Betriebsdruck10 bar
Förderhöhe  min. 4,6 m
Förderstrom  min. 15,1 m³/h
Elt-Anschluss P1  1x230 V / 50 Hz
Energieeffizienzindex EEI ≤ 0,20
ZuordnungWärmepumpe 1  Wärmepumpe 2
Menge: 2,000 St

**07.0060 Schmutz- und Schlammabscheider DN 100, mit Flanschanschluss**
Schmutz- und Schlammabscheider DN 100,
mit Flanschanschluss, robuste Konstruktion
aus massivem Stahl, zum Entfernen von
zirkulierenden freien Schmutz- und Schlammpartikeln bis zu 5,0 Mikrometern aus dem
Flüssigkeitsstrom.

Arbeit im vollautomatischen Dauerbetrieb,
mögliches Abschlammen im laufenden
Anlagenbetrieb; Reinigung und Entleerung
des Schmutzsammelraums über montierten
Entschlammungskugelhahn möglich;

einschl. Isolierung, Dichtungs- und
Befestigungsmaterial

max. Betriebsdruck 10,0 bar
max. Betriebstemperatur110°C
min. Volumenstrom30,2 m³/h
Menge: 1,000 St

**07.0070 Hochenergie-Dauermagnet**
Hochenergie-Dauermagnet zum Einbau in
Schlamm- und Schmutzabscheider.
Magnet besteht aus einem isostatisch
gepressten Neodym-Eisen-Bor Stab, der in
eine Einschraubtauchhülse eingesetzt ist.
Separierung und Fixierung von ferromagnetischen Partikeln aus dem Abscheideprozess.
Partikel können durch herausdrehen der
Magnethülse aus dem Abscheidergehäuse
und deren anschließender Reinigung dauerhaft
und gezielt aus Fluidstrom entfernt werden

GewindeanschlussG 1
max. Betriebsdruck 10,0 bar
max. Betriebstemperatur110°C
Menge: 1,000 St

**07.0080 Heizungsverteiler 160/160 mm**
Heizungsverteiler, als kombinierter Vor-
und Rücklaufverteiler, best. aus: Verteilerkammer
für Vor- und Rücklauf übereinander angeordnet,
aus patentierten Stahlblech-C-Profilen geschweißt.
Abgangsstutzen Vor- und Rücklauf nebeneinander,
als Rohrstutzen aus Stahlrohr, mit Vorschweißflanschen nach DIN, PN 6, die Flanschen sind
auf gleiche Spindelhöhe, für Armaturen entspr.
Baulängenreihe des Fabrikats der Armaturen
und der Dämmdicke des Verteilers, abgestimmt,
variable Stutzenabstände. Entleerungsmuffen
1/2", für Vor- und Rücklaufkammer; Verteiler
werkseitig druckgeprüft und grundiert;

einschließlich Standkonsolen, Fertigisolierung mit
verz. Stahlblechmantel und Mineralfaser 100 mm
und Befestigungsmaterial liefern und montieren,
Bohrungen für Befestigungen einrechnen

Gesamtlänge
ohne Isolierung  3400 mm(±10%)
Abgänge  2 x DN 40
  2 x DN 65
  2 x DN 80 Versorgung
  2 x DN 40
  2 x DN 40
Heizwasser-Durchsatz max. 30 m3/h
Vorlauftemperatur max. 110°C
Betriebsüberdruckmax. 6 bar
Menge: 1,000 St

**07.0090 Flanschen-Absperrventil PN 6, DN 40**
Flanschen-Absperrventil  PN 6, DN 40
aus Grauguss GG 25, wartungsfrei, bis
130 °C; FCKW, PCB- und asbestfrei;
mit geradem Oberteil, Drosselfunktion
und Öffnungsananzeige; nichtsteigendes
Handrad, Spindel aus korrosionsbeständiger
Edelstahl, prägepoliert, außenliegendes
Spindelgewinde, kardanische Spindellagerung, elastisches Doppel-Dichtsystem,
Isolierkappe, Taupunktsperre; weichdichtend,
EPDM-Drosselkegel mit EPDM-Rückdichtung,
einschl. Dichtungs- und Befestigungsmaterial
liefern und montieren

Baulänge  DIN 3202-F4 (kurz)
Menge: 11,000 St

**07.0100 FL-Kompaktventil PN 6, DN 65, sonst wie vor**
Menge: 3,000 St

**07.0110 FL-Kompaktventil PN 6, DN 80, sonst wie vor**
Menge: 7,000 St

**07.0120 FL-Kompaktventil PN 6, DN 100, sonst wie vor**
Menge: 2,000 St

**07.0130 FL-Kompaktventil PN 6, DN 32, mit Hubbegrenzung**
FL-Kompaktventil  PN 6, DN 32,
mit Hubbegrenzung, sonst wie vor
Menge: 3,000 St

**07.0140 FL-Kompaktventil PN 6, DN 40, sonst wie vor**
FL-Kompaktventil  PN 6, DN 40,
mit Hubbegrenzung, sonst wie vor
Menge: 5,000 St

**07.0150 FL-Kompaktventil PN 6, DN 50, sonst wie vor**
FL-Kompaktventil  PN 6, DN 50,
mit Hubbegrenzung, sonst wie vor
Menge: 1,000 St

**07.0160 FL-Kompaktventil PN 6, DN 65, sonst wie vor**
FL-Kompaktventil  PN 6, DN 65,
mit Hubbegrenzung, sonst wie vor
Menge: 1,000 St

**07.0170 FL-Kompaktventil PN 6, DN 80, sonst wie vor**
FL-Kompaktventil  PN 6, DN 80,
mit Hubbegrenzung, sonst wie vor
Menge: 3,000 St

**07.0180 Flanschen-Schmutzfänger PN 6, DN 40**
Flanschen-Schmutzfänger PN 6, DN 40, in
Schrägsitzausführung, Gehäuse Grauguss
GG 25, mit Feinsieb und Stützkorb aus
Edelstahl, asbestfrei, mit geflanschtem
Reinigungsverschluss mit Entleerungsstopfen, einschl. Dichtungs- und Befestigungsmaterial liefern und montieren
Menge: 3,000 St

**07.0190 FL-Schmutzfänger PN 6, DN 65, sonst wie vor**
Menge: 1,000 St

**07.0200 FL-Schmutzfänger PN 6, DN 80, sonst wie vor**
Menge: 3,000 St

**07.0210 Rückschlagventil PN 6, DN 40**
Rückschlagventil PN 6, DN 40,
für Flanschzwischenbau, Gehäuse aus
Pressmessing, Ventilteller aus austenitischem Stahl, mit Spiralzentrierring,
einschl. Dichtungs- und Befestigungsmaterial liefern und montieren

Betriebstemperatur  120°C
Menge: 3,000 St

**07.0220 Rückschlagventil PN 6, DN 65, sonst wie vor**
Menge: 1,000 St

**07.0230 Rückschlagventil PN 6, DN 80, sonst wie vor**
Menge: 2,000 St

**07.0240 Gegenflansch PN 6, DN 32**
Gegenflansch PN 6, DN 32 zum Anbau an
Armaturen, einschließlich Schrauben und
Dichtung, liefern und montieren
Menge: 6,000 St

**07.0250 Gegenflansch PN 6 wie vor, jedoch DN 40**
Menge: 18,000 St

**07.0260 Gegenflansch PN 6 wie vor, jedoch DN 50**
Menge: 2,000 St

**07.0270 Gegenflansch PN 6 wie vor, jedoch DN 65**
Menge: 6,000 St

**07.0280 Gegenflansch PN 6 wie vor, jedoch DN 80**
Menge: 18,000 St

**07.0290 Gegenflansch PN 6 wie vor, jedoch DN 100**
Menge: 6,000 St

**07.0300 Schraubensatz für Flansch PN 6, DN 20 - 40**
Schraubensatz für Flansch PN 6, DN 20 - 40,
einschl. Dichtung liefern und montieren
Menge: 12,000 St

**07.0310 Schraubensatz für Flansch PN 6 wie vor, jedoch DN 50 - 80**
Menge: 14,000 St

**07.0320 Kugel-Absperrhahn DN 15, aus Rotguss**
Kugel-Absperrhahn DN 15, aus Rotguss,
mattverchromt, mit vollem Durchgang,
mit verlängertem Griff, liefern und montieren
Menge: 2,000 St

**07.0330 Kugel-Absperrhahn DN 20, aus Rotguss**
Kugel-Absperrhahn wie vor, jedoch DN 20
Menge: 12,000 St

**07.0340 Kugel-Absperrhahn DN 25, aus Rotguss**
Kugel-Absperrhahn wie vor, jedoch DN 25
Menge: 10,000 St

**07.0350 Kugel-Absperrhahn DN 32, aus Rotguss**
Kugel-Absperrhahn wie vor, jedoch DN 32
Menge: 2,000 St

### 08 Titel 08 KG 4222 Rohrleitungen und Zubehör

*Hinweis*
Vorbemerkung
 --------------------

Die nachfolgend aufgeführten Rohrleitungen
sind einschließlich Press- und Dichtungsmaterial
auszuführen;

Bögen, die durch das Verbiegen von Rohrleitungsmaterial hergestellt werden, gelten bei einem Biegeradius >30° als Bogen und werden in den Positionen
Bogen und Winkel abgerechnet.

**08.0010 Systemrohr aus Edelstahl 15x1,0 mm bis 3,50 m Höhe über FB**
Systemrohr aus Edelstahl 15x1,0 mm,
Werkst.-Nr. 1.4520  nach DIN EN 10088,
in Herstellungslängen liefern und bis 3,50 m
Höhe über FB in Zentralen und Gebäuden
verlegen
Menge: 2,000 m

**08.0020 Systemrohr wie vor, jed. 18x1,0 mm**
Menge: 57,000 m

**08.0030 Systemrohr wie vor, jed. 22x1,2 mm**
Menge: 10,000 m

**08.0040 Systemrohr wie vor, jed. 28x1,2 mm**
Menge: 21,000 m

**08.0050 Systemrohr wie vor, jed. 35x1,5 mm**
Menge: 17,000 m

**08.0060 Systemrohr wie vor, jed. 42x1,5 mm**
Menge: 54,000 m

**08.0070 Systemrohr wie vor, jed. 54x1,5 mm**
Menge: 5,000 m

**08.0080 Systemrohr wie vor, jed. 76,1x1,5 mm**
Menge: 11,000 m

**08.0090 Systemrohr wie vor, jed. 88,9x1,5 mm**
Menge: 33,000 m

**08.0100 Systemrohr wie vor, jed. 108x1,5 mm**
Menge: 12,000 m

**08.0110 Bogen und Winkel für Rohrleitung 15x1,0 mm aus Edelstahl mit SC-Contur, alle Winkelgraden**
Bogen und Winkel für Rohrleitung 15x1,0 mm,
aus Edelstahl mit SC-Contur, für Pressverbindung,
in allen handelsüblichen Abmessungen und
Winkelgraden liefern und bis 3,50 m Höhe über
FB montieren
Menge: 6,000 St

**08.0120 Bogen und Winkel wie vor, jed. für Rohr 18x1,0 mm**
Menge: 52,000 St

**08.0130 Bogen und Winkel wie vor, jed. für Rohr 22x1,2 mm**
Menge: 8,000 St

**08.0140 Bogen und Winkel wie vor, jed. für Rohr 28x1,2 mm**
Menge: 8,000 St

**08.0150 Bogen und Winkel wie vor, jed. für Rohr 35x1,5 mm**
Menge: 8,000 St

**08.0160 Bogen und Winkel wie vor, jed. für Rohr 42x1,5 mm**
Menge: 54,000 St

**08.0170 Bogen und Winkel wie vor, jed. für Rohr 54x1,5 mm**
Menge: 2,000 St

**08.0180 Bogen und Winkel wie vor, jed. für Rohr 76,1x1,5 mm**
Menge: 8,000 St

**08.0190 Bogen und Winkel wie vor, jed. für Rohr 88,9x1,5 mm**
Menge: 28,000 St

**08.0200 Bogen und Winkel wie vor, jed. für Rohr 108x1,5 mm**
Menge: 12,000 St

**08.0210 T-Stück für Rohrleitung 15x1,0 mm aus Edelstahl**
T-Stück für Rohrleitung 15x1,0 mm, aus
Edelstahl, mit SC-Contur, für Pressverbindung,
in allen handelsüblichen Abmessungen und
Ausführungen liefern und bis 3,50 m Höhe
über FB montieren
Menge: 1,000 St

**08.0220 T-Stück wie vor, jed. für Rohr 18x1,0 mm**
Menge: 1,000 St

**08.0230 T-Stück wie vor, jed. für Rohr 22x1,2 mm**
Menge: 2,000 St

**08.0240 T-Stück wie vor, jed. für Rohr 28x1,2 mm**
Menge: 2,000 St

**08.0250 T-Stück wie vor, jed. für Rohr 35x1,5 mm**
Menge: 1,000 St

**08.0260 T-Stück wie vor, jed. für Rohr 42x1,5 mm**
Menge: 5,000 St

**08.0270 T-Stück wie vor, jed. für Rohr 54x1,5 mm**
Menge: 2,000 St

**08.0280 T-Stück wie vor, jed. für Rohr 76,1x1,5 mm**
Menge: 2,000 St

**08.0290 T-Stück wie vor, jed. für Rohr 88,9x1,5 mm**
Menge: 4,000 St

**08.0300 T-Stück wie vor, jed. für Rohr 108x1,5 mm**
Menge: 2,000 St

**08.0310 Formstücke wie Nippel, Red.-Stücke, Übergangsstücke, Muffen,15x1,0 mm, bis 3,50 m Höhe über FB**
Formstücke wie Nippel, Red.-Stücke,
Übergangsstücke, Muffen, Verschraubungen,
für Rohrleitung 15x1,0 mm, aus Edelstahl,
mit SC-Contur, in allen handelsüblichen
Abmessungen und Ausführungen liefern
und bis 3,50 m Höhe über FB  montieren
Menge: 4,000 St

**08.0320 Formstücke wie vor, jed. für Rohr 18x1,0 mm**
Menge: 20,000 St

**08.0330 Formstücke wie vor, jed. für Rohr 22x1,2 mm**
Menge: 4,000 St

**08.0340 Formstücke wie vor, jed. für Rohr 28x1,2 mm**
Menge: 8,000 St

**08.0350 Formstücke wie vor, jed. für Rohr 35x1,5 mm**
Menge: 6,000 St

**08.0360 Formstücke wie vor, jed. für Rohr 42x1,5 mm**
Menge: 20,000 St

**08.0370 Formstücke wie vor, jed. für Rohr 54x1,5 mm**
Menge: 2,000 St

**08.0380 Formstücke wie vor, jed. für Rohr 76,1x1,5 mm**
Menge: 4,000 St

**08.0390 Formstücke wie vor, jed. für Rohr 88,9x1,5 mm**
Menge: 12,000 St

**08.0400 Formstücke wie vor, jed. für Rohr 108x1,5 mm**
Menge: 4,000 St

**08.0410 Rohrbefestigung mit Rohrschelle, für Rohr 18x1,0 mm, bis 3,50 m Höhe über FB**
Rohrbefestigung mit Rohrschelle für Rohr
15x1,0 mm, Schallschutz für DIN 4109,
Baustoffklasse B2, gemäß DIN 4102,
mit Stockschraube oder Gewindestange,
mit verrutschsicherer, vormontierter Profilgummi-Einlage, Unterlegscheiben, Stufenmuttern M 8 / M 10 usw. liefern und mit
zugelassenen Dübeln in Decken und
Wänden bis 3,50 m Höhe über FB montieren,
bzw. an Sonderkonstruktionen befestigen,
Bohrungen für Befestigungen einrechnen,
Sonderkonstruktionen werden gesondert
ausgeschrieben und abgerechnet
Menge: 2,000 St

**08.0420 Rohrbefestigung wie vor, jedoch für Rohr 18x1,0 mm**
Menge: 42,000 St

**08.0430 Rohrbefestigung wie vor, jedoch für 22x1,2 mm**
Menge: 8,000 St

**08.0440 Rohrbefestigung wie vor, jedoch für 28x1,2 mm**
Menge: 16,000 St

**08.0450 Rohrbefestigung wie vor, jedoch für 35x1,5 mm**
Menge: 12,000 St

**08.0460 Rohrbefestigung wie vor, jedoch für 42x1,5 mm**
Menge: 40,000 St

**08.0470 Rohrbefestigung wie vor, jedoch für 54x1,5 mm**
Menge: 4,000 St

**08.0480 Rohrbefestigung wie vor, jedoch für 76,1x1,5 mm**
Menge: 8,000 St

**08.0490 Rohrbefestigung wie vor, jedoch für Rohr 88,9x1,5 mm**
Menge: 24,000 St

**08.0500 Rohrbefestigung wie vor, jedoch für Rohr 108x1,5 mm**
Menge: 10,000 St

**08.0510 Rohrabschottung für nicht brennbare Rohrleitungen, Rohrdurchmesser DN 12 .. DN 25**
Rohrabschottung für nicht brennbare Rohrleitungen, mit Prüfzeugnis, für Feuerwiderstandklasse R90, liefern und montieren

RohrdurchmesserDN 12 .. DN 25
Menge: 2,000 St

**08.0520 Rohrabschottung Rohrdurchmesser DN 32 .. DN 50**
Rohrabschottung für nicht brennbare Rohrleitungen wie vor, jedoch

RohrdurchmesserDN 32 .. DN 50
Menge: 2,000 St

**08.0530 Rohrabschottung Rohrdurchmesser DN 65 .. DN 100**
Rohrabschottung für nicht brennbare Rohrleitungen wie vor, jedoch

RohrdurchmesserDN 65 .. DN 100
Menge: 2,000 St

**08.0540 Zeigerthermometer, Gehäusedurchm. 100 mm**
Zeigerthermometer, Gehäusedurchm. 100 mm
mit Tauchhülse DN 15, Bereich 0..120°C,
liefern und montieren
Menge: 14,000 St

**08.0550 Mess- und Fühlertasche, D= 48 mm**
Mess- und Fühlertasche, St-Rohr D= 48 mm
mit Endboden und Schweißmuffe DN 15, zur
Aufnahme von Thermostaten, Tauchfühlern,
Thermometern, liefern und montieren
Menge: 14,000 St

**08.0560 Strang-Entleerungskugelhahn DN 15, Messing**
Strang-Entleerungskugelhahn DN 15,
Messing, PN 16, selbstdichtend, mit
Außengewinde, Griff mit Anschlag und
Kontermutter, mit Schlauchverschraubung
mit Weichdichtung und Verschlusskappe,
einschließlich Schweißmuffe, liefern und
montieren
Menge: 14,000 St

**08.0570 Manometer, D=63 mm**
Manometer, D=63 mm, Gehäuse aus
Kunststoff, Anschlusszapfen R 1/4" hinten,
mit rotem Zeiger bei 1,5 bar und roter
Marke bei 2,5 bar, grünes Feld zwischen
1,5 und 2,5 bar, zum Einbau in Rohrleitung,
einschl. Manometerhahn, liefern und montieren
Teilung  0 .. 4 bar
Menge: 12,000 St

**08.0580 Wassersackrohr**
Wassersackrohr einschl. Zubehör,
Dichtungs- und Befestigungsmaterial
Menge: 12,000 St

**08.0590 Luftsammelgefäß aus Systemrohr D= 89 mm**
Luftsammelgefäß aus Systemrohr D= 89 mm,
Länge ca. 250 mm, mit Endböden und
Rohranschluss DN 15 (1/2) für Entlüftung,
liefern und montieren
Menge: 10,000 St

**08.0600 Luftsammelgefäß wie vor, jed. D= 133 mm**
Menge: 2,000 St

**08.0610 Luftsammelgefäß wie vor, jed. D= 159 mm**
Menge: 2,000 St

**08.0620 Luftsammelgefäß wie vor, jed. D= 219 mm**
Menge: 2,000 St

**08.0630 Entleerungskugelhahn DN 15, für Luftgefäß**
Entleerungskugelhahn DN 15, für Luftgefäß,
Messing, PN 16, selbstdichtend, mit Außengewinde, Griff mit Anschlag und Kontermutter,
mit Verschlusskappe, einschließlich Schweißmuffe liefern und montieren
Menge: 16,000 St

**08.0640 Bezeichnungsschilder aus Resopal mit weißem Grund**
Bezeichnungsschilder aus Resopal mit
weißem Grund, Aufschriften nach Abstimmung mit der Bauleitung, mit Plexiglaskappe, Abstandshaltern und Befestigungsmaterial liefern und montieren
Menge: 18,000 St

**08.0650 Richtungspfeile für Rohrleitung, selbstklebend**
Richtungspfeile für Rohrleitung, selbstklebend, Farbe nach Medium bzw. nach An-
gabe der Bauüberwachung, liefern und
montieren
Menge: 50,000 St

**08.0660 Profilstahl verzinkt**
Profilstahl verzinkt, wie z.B. Konsolen,
Montageschienen, Trapezhaltern, etc;
fertig verarbeitet zu Aufhängungen und
Befestigungen der Anlagenteile,
einschließlich verzinkten Gewindestangen, Unterlegscheiben und Muttern sowie
Befestigungsmaterial liefern und mont.,
Bohrungen für Befestigungen herstellen
Menge: 50,000 kg

**08.0670 Spülen, Füllen, Druckprobe**
*** Pauschalposition
Spülen und Füllen des Heizungssystems
(auch abschnittsweise, entsprechend dem
Baufortschritt) durch den Fachbetrieb nach
Vorgaben und in Absprache mit der örtlichen
Bauleitung, einschl. Dichtigkeits- und
Druckprobe, Erstellung eines Prüfprotokolls
und der Bauleitung spätestens in 3-facher
Ausfertigung bei Abnahme übergeben.
Gesamtsysteminhalt ca. 6000 L
Menge: 1,000 psch

**08.0680 Aufbereitung des Heizungsanlagenwassers**
*** Pauschalposition
Aufbereitung des Heizungsanlagenwassers;

Heizungsanlage vollständig entleeren. Anlage
anschließend mit aufbereitetem Wasser gemäß
den Anforderungen der VDI 2035 sowie den
Vorgaben des Wärmepumpenherstellers befüllen.
Aufgrund verbleibender Restwassermengen ist
das gesamte Anlagenwasser nach der Befüllung
mittels geeigneter mobiler Wasseraufbereitungsanlage im Umlaufverfahren nachzubehandeln.
Die Aufbereitung ist solange durchzuführen,
bis die geforderten Grenzwerte (insbesondere
Leitfähigkeit, Gesamthärte, pH-Wert sowie weitere
herstellerspezifische Anforderungen) erreicht werden.
Einschließlich:
- Bereitstellung sämtlicher Geräte und Hilfsmittel,
- Lieferung des aufbereiteten Ergänzungs- und
  Füllwassers,
- Umlaufaufbereitung des Anlagenwassers,
- erforderlicher Messungen und Kontrollprüfungen,
- Dokumentation der erreichten Wasserwerte,
- Übergabe eines Mess- und Prüfprotokolls an den
  Auftraggeber.
Gesamtsysteminhaltca. 6000 L
Menge: 1,000 psch

**08.0690 Hydraulischer Abgleich gemäß VOB/C, DIN 18 380**
*** Pauschalposition
gesamte Heizungsanlage gemäß VOB/C,
DIN 18 380 hydraulisch abgleichen, Ventile
einregulieren; Ergebnisse protokollieren,
Einstellwerte in die Bestandszeichnungen
übernehmen und der Bauleitung in 3-facher
Ausfertigung spätestens bei der Abnahme
übergeben
Menge: 1,000 psch

### 09 Titel 09 KG 4344 MSR-Anlagen

*Hinweis: Feldgeräte*

**09.0010 Außentemperatur-Messwertgeber mit Sonnenschutzkappe**
Außentemperatur-Messwertgeber mit
Sonnenschutzkappe,
Kunststoffgehäuse für Wandaufbau,
Messtoleranz entsprechend VDI 3512,
entsprechend Genauigkeitsklasse "A-TGA"
einschl. Befestigungsmaterial liefern und
montieren

Mess-Systemaktiv
Messelement2,73V/0°C, 10mV/K
Messtoleranztypisch ±0,2 K
Messbereich-30..80°C
Umgebungstemperatur-30..80°C
Umgebungsfeuchte0..95%r.F.
Umgebungsfeuchtenicht kondensierend
SchutzartIP65
Menge: 1,000 St

**09.0020 Tauchtemperatur-Messwertgeber mit Ms-Tasche**
Tauchtemperatur-Messwertgeber,
Ms-Fühlertasche, Messtoleranz
entsprechend VDI 3512, entsprechend
Genauigkeitsklasse "A-TGA", liefern und
montieren

Mess-Systemaktiv
Messelement2,73V/0°C, 10mV/K
Messtoleranztypisch ±0,2 K
Messbereich0..130°C
Umgebungstemperatur0..130°C, Sensor
Umgebungstemperatur-30..80°C, Gehäuse
Umgebungsfeuchte0..95%r.F.
Umgebungsfeuchtenicht kondensierend
GewindeR 1/2"
Einbaulänge150 mm
SchutzartIP65
Menge: 12,000 St

**09.0030 Strömungswächter für Fluide**
Strömungswächter für Fluide,
für Einbau in Rohre von 3/4",
1 x Wechsler, Anschluß R1", IP65,
einschl. Dichtungs- und Befestigungsmaterial liefern und montieren
Menge: 2,000 St

**09.0040 Dreiwegeventil DN15, kvs 4,0, PN16 mit Ventil-Stellantrieb**
Dreiwegeventil DN15, kvs 4,0, PN16
mit Ventil-Stellantrieb

Dreiwegeventil
- mit Verschraubungen
- Außengewinde nach DIN EN 10242
  mit Innengewindeanschlussteilen,
- gleichprozentiger Kennlinie,
- Ventilstange aus Nirostahl.
- Leckrate nach EN 1349, Leckageklasse VI, dichtschließend.

Ventil-Stellantrieb:
- Stellsignal und Stellungsrückmeldung
  getrennt invertierbar
- Vorrangschaltung bei Direktansteuerung
- einstellbare Hysterese 0,2V oder 0,5V
- automatische Hubanpassung
- vier wählbare Stellzeiten
- vier wählbare Kennlinien
- mechanische Handverstellung
- Rückmeldung bei Ventilblockierung und
  Handeingriff
- automatische Ventilblockier-Überwachung
  mit Beseitigungsprogramm
- elektronische kraftabhängige Motorabschaltung in den Ventilendstellungen
- einstellbarer Ventilblockierschutz
- Drahtbrucherkennung bei 2..10 VDC
  oder 4..20 mA
- wählbare Sicherheitsendlage bei erkannten
  Drahtbruch
- aktivierbare temperaturgesteuerte
  Antriebsheizung
- geräusch- und energieoptimierter Betrieb
- Einbaulage 360°
- wartungsfrei

einschl. Wärmedämmschale, Gegenflansche und Dichtungsmaterial liefern
und montieren

Nennspannung24VAC/DC
Leistungsaufnahme24VA, 12W
Stellsignal0(2)..10VDC oder
  0(4)..20mA oder
  2-Punkt oder 3-Punkt
Stellungsrückmeldung0(2)..10VDC oder
  0(4)..20mA
SchutzartIP54
GehäuseRotguss
Medium/Temp./DruckWasser/120°C/16 bar
Menge: 1,000 St

**09.0050 Dreiwegeventil DN20, kvs 6,3, PN16 mit Ventil-Stellantrieb**
Dreiwegeventil mit Ventil-Stellantrieb
wie vor, jedoch DN20, kvs 6,3, PN16
Menge: 2,000 St

**09.0060 Dreiwegeventil DN40, kvs 25, PN16 mit Ventil-Stellantrieb**
Dreiwegeventil mit Ventil-Stellantrieb
wie vor, jedoch DN40, kvs 25, PN16
Menge: 2,000 St

**09.0070 Kompakt WMZ US, qp15, DN50**
Ultraschall-Kompaktwärmezähler DN50,
qp 15 m³/h;

Flansch DN 50, Baulänge 270 mm, PN25,
Messing-Gehäuse, qp 15 m³/h, qi 0,15 m³/h,
Temperaturbereich (5°) 15° - 150°C,
Stromversorgung Batterie, Zulassung MID,
ohne OMS-, M-Bus Funk, mit Option M-Bus
Draht,
inkl. erforderlicher Temperaturfühler, Tauchhülsen, Kugelhähnen für die TF,
inkl. erforderlichen Zulassungen für den
Abrechnungsverkehr,
einschl. Gegenflansche und Dichtungsmaterial liefern und montieren
Menge: 1,000 St

**09.0080 Passstück für Kompakt WNZ DN50, PN25, 270 mm**
Passstück für vorstehenden Wärmezähler
DN50, PN25, 270 m, Stahl lackiert
incl. Flachdichtungen, liefern und montieren
Menge: 1,000 St

*Hinweis: Automationsstation*

*Hinweis: Vorbemerkungen Automationsstation mit BACnet-Kommunikation*
Automationsstation mit BACnet-Kommunikation
mit folgenden Hard- und Softwareeigenschaften:
Das System muss den Forderungen der DIN EN
ISO 16484 entsprechen.
Es muss modular und homogen aufgebaut sein,
mit 100%-iger Integrationstiefe und eine feinstufige
Systemerweiterung erlauben.
Automationsstation für Regel-,Optimier-,
Steuerungs- und Überwachungsfunktionen mit
nativer BACnet-Kommunikation gemäß Profil
BACnet Building Controler (B-BC) nach ISO
16484-5 über TCP/IP- bzw. Point-to-Point-Protokoll
und BACnet MS/TP.
Die Automationsstation muss nach AMEV-Testat
AS-B und BTL B-BC zertifiziert sein.

Anzeige und Bedienung:
TouchScreen mit aktivem ¼ VGA-TFT-Grafik-
Display, farbig, min. 14 cm Diagonale,
Anlagenbilder mit dynamischen Einblendpunkten,
Symbole mit Farbumschlag, Trendkurvendarstellung

Zugriffsrechte:
Für jeden Bediener muss ein individuelles, alphanumerisches Passwort vergeben werden können.
Den Bedienern müssen unterschiedliche Zugriffsechte und/oder Zugriffsrollen zugeordnet werden
können.
Die Zuordnung erlaubt Lese- und Schreibrechte
oder nur Leserechte und keinen Zugriff auf einzelne
Funktionen.
Für jede Automationsstation muss festgelegt werden,
dass sie im Netzwerk mit autarker Sicherheitskonfiguration, als Client oder als Sicherheits-Server
fungiert.
Im Sicherheits-Server wird die Konfiguration der
Zugriffsrechte einmalig bearbeitet, abgelegt und
an alle im Netzwerk befindlichen Sicherheits-Clients
verteilt.

Interne Datensicherung:
Zeitlich unbegrenzte Sicherung von System- und
Anwenderdaten auf integrierter Compact Nand-
Flash 4 GB
Bei Netzausfall wird die automatische Datensicherung
durch die integrierte USV ermöglicht.

Externe Datensicherung:
Datensicherung der Programm- und Parameterdaten
sowie Softwareupdate über USB-Speicherstick.
Die Datensicherung der Automationsstation muss
ohne PC/Laptop möglich sein.
Ein USB-Speicherstick ermöglicht dem Betreiber
die selbstständige Datensicherung der Programmierung und aller Parameter ohne weitere Hilfsmittel.
Pufferung des Uhrenbausteins größer 7 Jahre durch
Lithium-Batterie.
Bedienergeführter Dialog in deutschem Klartext für
die Abfrage und Eingabe der Parameter, wie Istwerte,
Sollwerte, Schaltzeiten, etc.
Eingabe und Abfrage sämtlicher Regel- und Steuerparameter, die durch Codeschlüssel geschützt sind
und individuell  vier Prioritätsebenen zugeordnet
werden können.
Frei editierbare Klartextzuweisung, Zeichenvorrat
nach UTF8. Für jeden Parameter müssen mindestens
80 Zeichen möglich sein.
Automationsstation mit integrierter Modem-Schnittstelle
zur Anbindung an die Managementebene und zur
Übertragung von Betriebs- und Störmeldungen mittels
SMS und Fax.
Übertragung von Betriebs- und Störmeldungen
über E-Mail-Funktionalität im Netzwerk.
Zwei Prozessschnittstellen zum Anschluss von
BusModulen jeweils schaltbar als Feldbus (63
Adressen) für die Feldebene bis 2000 m Leitungslänge oder Schaltschrankbus (16 Adressen) für
Schaltschrankebene bis 200 m Leitungslänge.
Zur Nutzung bestehender Infrastrukturen muss die
Kommunikation der Automationsstationen über
Ethernetkomponenten möglich sein.

Das Climotion-System (Bauer-Optimierung) muss
integraler Bestandteil der Automationsstation sein.

Automationsstation:
- binäre Eingänge BE und binäre Ausgänge BA über
  Projektierung einzeln umschaltbar.
- analoge Eingänge AE aktiv/passiv und analoge
  Ausgänge AA über Projektierung einzeln umschaltbar
- analoge Eingänge AE einzeln umschaltbar für 0(2)..10V,
  KP10, KP250, ML2, Ni100, Ni1000 (DIN), Ni1000 (LG),
  NTC1,8K, NTC5K, NTC10K, NTC20K, NTC10KPRE,
  PT100, PT1000, Balco500, Satchwell DC1100,
  Satchwell DC1400, Widerstand (Poti) 0..10KOhm

Folgende Automationsgeräte müssen optional
anschließbar sein:
BusModule, selbstanmeldend, Hotplugfähig
- binäre Eingänge BE und binäre Ausgänge BA
  umschaltbar.
- potenzialfreie Wechsler mit Handschalter Ein/
  Automatik/Aus
- analoge Eingänge AE aktiv/passiv und analoge
  Ausgänge AA einzeln umschaltbar
- analoge Eingänge einzeln umschaltbar für 0(2)..10V,
  KP10, KP250, ML2, Ni100, Ni1000 (DIN), Ni1000 (LG),
  NTC1,8K, NTC5K, NTC10K, NTC20K, NTC10KPRE,
  PT100, PT1000, Balco500, Satchwell DC1100,
  Satchwell DC1400, Widerstand (Poti) 0..10KOhm
- analoge Ausgänge AA  mit Handschalter Auf/
  Automatik/Zu, für jeden einzelnen Ausgang.
- Handbedienebene über frei programmierbare Taster/
  Schalter und LEDs.
  BusRegler für die Raumautomation
- analoge Eingänge AE aktiv/passiv umschaltbar.
- integriertem Raumfühler und Sollwertsteller.
- binäre Eingänge BE, z.B. für Fensterkontakt,
  Nutzzeitverlängerung oder Umschaltung Tag-/
  Nachtbetrieb.
- Triac-Ausgang impulsgesteuert für Thermostellantriebe.
- binäre Ausgänge BA (potentialfreie Relaisausgänge),
  z.B. 3-Punkt- Stellbefehle.
- analoge Ausgänge AA, 0(2)..10V
Raumbediengerät mit Kommunikationsschnittstelle,
LCD-Anzeige, Drehknopf und Tasten zur Funktionsauswahl.
Grafische LCD-Anzeige:
- Raumtemperatur
- Sollwert
- Sollwert-Korrektur
- aktuelle Uhrzeit
- Timerfunktion (Umschalten auf Tag betrieb)
- Symbolanzeigen z.B. für Betriebszustände Tag/Nacht,
  Lüfterstufen
- Anzeige und Veränderung von Wochenprogrammen
- Anzeige von Störmeldungen im Klartext
BusModule für die Anbindung von Fremdsystemen
durch Kommunikationsprotokolle
BusModule für Stellantriebe
- binäre Eingänge BE mit Dauerkontakt oder Impulserfassung
- analoge Eingänge AE zur Aufnahme von Messwerten
- binäre Ausgänge BA
BusModule für EnOcean Funksensoren/-aktoren
- Kommunikation über den Herstellerneutralen EnOcean
  Funkstandard mit bis zu 32 Funkpartnern.
- Zur drahtlosen Kommunikation mit Sensoren/Aktoren,
  welchee Klartextzuweisung,
Zeichenvorrat nach UTF8. Für jeden Parameter müssen
mindestens 80 Zeichen möglich sein.
Nachfolgende Eigenschaften und Funktionen müssen
enthalten sein:
- Zugriff auf alle Parameter
- Bedienung des gesamten Automationssystems muss
  von jeder  Automationsstation ohne  Zusatzgerät möglich
  sein.
- Selbstständige Überwachung aller angeschlossenen
  Automationsstationen und Alarmierung im Störfall.
  Störmeldespeicher zur Ereignisprotokollierung mit
  Datum, Uhrzeit und kundenspezifischem Klartext.
- Trendaufzeichnung frei wählbarer Parameter.
- Jahres-,  Wochen-, Tages- und Sonderzeitprogramme.
Verarbeitungsfunktionen gemäß DIN ISO 16484
müssen Bestandteil der Automationsstation sein.
Diese müssen bei Bedarf ohne Programmiergerät im
laufenden Betrieb aktiviert, beliebig kombiniert und variiert
werden können. Die Steuerungs- und Verknüpfungsfunktionen müssen frei programmierbar sein.
Systembedingte Komponenten, insbesondere:
- Spannungsversorgung,
- Netzgeräte
- 19"-Einbaurahmen
sind mit anzubieten und in der Spezifikation auszupreisen.

**09.0090 Automationsstation mit BACnet-Kommunikation**
Automationsstation mit BACnet-Kommunikation
mit folgenden Hard- und Softwareeigenschaften:

Das System muss den Forderungen der DIN EN
ISO16484 entsprechen.
Es muss modular und homogen aufgebaut
sein, mit 100%-iger Integrationstiefe, und eine
feinstufige Systemerweiterung erlauben.
Die Automationsstation muss nach AMEV-
Testat AS-B und BTL B-BC zertifiziert sein.

Geforderte physikalische Ein- und Ausgabefunktionen inklusive Reserve:
- Binäre Ausgabe BA18
- Analoge Ausgabe AA8
- Binäre Eingabe BE41
- Bin.Eingabe Zählen Z0
- Analoge Eingabe AE49

Geforderte gemeinsame Ein- und Ausgabefunktionen inklusive Reserve
- Ausgabe Schalten BA4
- Ausg.Stellen/Sollw.AA4
- Eingabe Melden BE7
- Eingabe Zählen Z11
- Eingabe Messwert AE3
Menge: 1,000 St

**09.0100 Anzeige- und Bediengerät für AS 15,6 Zoll mit Farb-Touchscreen**
Anzeige- und Bediengerät zur Bedienung
einer Automationsstation, min. 15,6 Zoll,
mit Farb-Touchscreen;
- Grafische Dialoge für die Abfrage und Eingabe
  von: Sollwerte, Istwerte, Schaltzuständen und
  Zeiten
- Darstellung von Anlagenbildern mit graphischer
  Bedienmöglichkeit
- Leuchtdiode zur Anzeige des Betriebsstatus
- Grafische Abfrage und Eingabe von Regel- und
  -Steuerparameter in verschiedenen Prioritätsebenen konfigurierbarer Bildschirmschoner
- Kommunikationsschnittstellen:
  Ethernet 10/100/1000-Base-T (RJ45) zum Anschluss
  von Automationsstationen
- Benutzerführung in mehreren Sprachen

Netz  24 VDC
Leistungsaufnahme21,5W (± 10%)
Schnittst. Ethernet1
Schnittstelle USB1
Umgebungstemperatur0..55°C
Umgebungsfeuchte20..80 %r.F.
SchutzartIP20 Rückseite
  IP54 Front
Menge: 1,000 St

**09.0110 Lokale Vorrangbedienebene**
Lokale Vorrangbedienebene gemäß VDI3814
als Schnittstelle zu Feldgeräten/Anlagen-
komponenten für ein eingeschränktes Betreiben
der BTA, unabhängig von einer zentralen Automationseinrichtung, durch vorrangiges Anzeigen,
Schalten und/oder Stellen.
Busmodul und Bedien-/Anzeigeelement bilden
eine Funktionseinheit, sind jedoch getrennt
auszuführen und über standardisierte 4-Draht-
Technik zu verbinden.
Zur Minimierung der Verdrahtung ist das
Busmodul auf der Montageplatte des
Schaltschrankes zu montieren.
Das Bedien-/Anzeigeelement muss in ein
vorgebohrtes/gestanztes Loch in die Schaltschranktür oder bis zu 200 m entfernt vom
Busmodul installiert werden.
Bedien-/Anzeigeelement mit min.19" in der
Schaltschranktür
- Touchbedienung, mehrstellig für binäre
  Befehlsausgabe.
- Touchbedienung für analoge Stellbefehle 0..100%.
- Schalterstellungsrückmeldung auf die Automationsstation.
- dynamisch konfigurierbares Meldungsmodul mit
  frei wählbaren Symbolen und Texten.
- Bildschirmausgabe, mehrfarbig für Betriebs- und
  Störmeldungen.
- Bildschirmausgabe für analoge Stellungsrückmeldung 0..100%
- LED-Leuchtband für schnelle Übersicht über Hand-
  und Störungsstatus des Aktors
- Lampentest an Ein-/Ausgabemodul
- Meldespeicher
- Letztwertmeldung
- Sammelstöranzeige und Quittierung
- Geräteübergreifendes Meldemanagement
- Backbone-Funktionen
- Aktor- und Meldetexte sind anlagenspezifisch
  programmierbar.
- Universelles Fronstschaltmodul:
  Art des Aktors ist dynamisch konfigurierbar
- Möglichkeit der Verriegelung des Systems und
  Freischaltung per NFC
- keine Abdeckhaube notwendig
- Dimmung des Displays durch Bewegungsmelder
Busmodul:
- binäre Ausgabe, Wechsler
- binäre Eingabe, potentialfrei,  invertierbar
- analoge Ausgabe 0(2)..10V
- analoge Eingabe 0..10V
- Last- und Trudelschaltung
- additive Stufenschaltung
- verriegelte Stufenschaltung
- Ausführungskontrollen
- Sammelstörausgang
- Melde-/Schaltverzögerung
- Bidirektionale Kommunikation mit der
  Automationsstation
- Kunststoffgehäuse für Tragschienenmontage
- projektierbare Rückfallwerte für  Ausfall des
  Controllers
Bei physikalischer Schalterstellungsrückmeldung
müssen die zusätzlich benötigten binären
Eingänge an der Automationsstation spezifiziert
und ausgepreist werden.
Menge: 1,000 St

**09.0120 Zentrales LVB-Touch-Modul**
Zentrales LVB-Touch-Modul;
Übergeordnetes Meldemanagement für die
lokale Vorrangbedienung (LVB) nach DIN EN
ISO 16484-2:2004 und VDI3814 Blatt 1:
2019-01 erfüllt.

- Bedieneinheit zur Sammelstörmeldung (SSM),
  Sammelstörmeldung-Quittierung (SSM-Q) und
  Freigabe aller miteinander verbundener Touchmodule
- übergeordnetes Meldemanagement über LVB-
  Backbone mit den Touchmodulen verbunden
- Freigabe und Verriegelung mit NFC Schlüsselschalter
- NFC Schlüsselschalter ist in der Anlage codiert,
  somit Bedienung von autorisierten Personen
  möglich
- geeignet für Schaltschranktüreinbau
- kein Einbaurahmen notwendig
Netz  12..24 VDC
Leistungsaufnahme2,0 W (± 10%)
Schnittstelle LVB Bus1
Umgebungstemperatur0..55°C
Umgebungsfeuchte20..80%r.F.
SchutzartIP54
Menge: 1,000 St

**09.0130 Koppelrelais 1 Wechsler und Schalter Auto/Aus/Hand**
Koppelrelais
1 Wechsler und Schalter Auto/Aus/Hand
Kunststoffgehäuse, LED-Betriebsanzeige,
Montage auf Normschiene

Nennspannung24 VAC/DC
Nennstrom0,013 A (± 10%)
Leitungsanschlussmax. 2,5 mm²
Kontaktbelastung3 A
Schaltleistung1500 VA
SchutzartIP20 Klemmen
  IP50 Gehäuse
Menge: 18,000 St

**09.0140 Analogwertgeber Einstellbarer Ausgang 0..10V**
Analogwertgeber
Einstellbarer Ausgang 0..10V, mit Betriebsartenschalter "Auto" und "Manuell".
Kurzschlußfest für Schaltschrankeinbau,
Montage auf Normschiene.

Nennspannung24VAC/DC
SchutzartIP20
Menge: 8,000 St

**09.0150 Netzteil DIN Rail 230VAC/24VDC 240W 10A**
Konvektionsgekühltes Kompaktnetzteil für
die Hutschiene, im Leistungsbereich von 15W
bis 480WM
Es bietet einen Wirkungsgrad von bis zu 93%.
Der Leerlaufverbrauch ist kleiner 5 W.
Das Netzteil ist für die Industrie, Gebäudeautomation
und Prozesssteuerung konzipiert.
Das Modell verfügt über ein robustes Metallgehäuse.

Ausgangsspannung24-28 V DC
Max. Strom10 A
Peak Current (A) 10s maximum,
  <35% duty cycle - 12
Max. Leistung240 W
Überspannungsschutz30-35 V
Eingangsspannung85-264 V AC
Betriebstemperatur-25 to +70 C

EN55011-B, EN55032-B, CISPR11-B, CISPR22-B,
EN61204-3 Class A, EN61000-4
IEC/EN/CSA/UL62368-1, 60950-1, BIS IS 13252
(Part 1), UL508 CE Mark and UKCA Mark,
IEC/EN62477-1 OVC III)
Menge: 1,000 St

**09.0160 Ethernet-Patchkabel 2m, Cat 7**
Ethernet-Patchkabel 2 m, Cat 7;
Daten- und Rangierkabel mit RJ45 Steckern
zur flexiblen Verkabelung der GA-Geräte und
anderen Netzwerkkomponenten in Ethernet-
Netzwerken.
- Halogenfreiheit nach IEC60754-2
- Kabel  Cat 7, Klasse F mit EMV-Schirmung
- Stecker Cat6 mit Laschenschutz
Menge: 2,000 St

**09.0170 Ethernet-Patchkabel 5m, Cat 7**
Ethernet-Patchkabel Cat 7 wie vor,
jedoch 5 m
Menge: 1,000 St

**09.0180 Primärer Überspannungsschutz 230 VAC**
Primärer Überspannungsschutz 230 VAC
für Anschlussleitungen L1 und N
zum Netztrafo der DDC-Anlage, Funktionsüberwachung und Fernmeldekontakt FM,
Kunststoffgehäuse, Montage auf Hutschiene
Blitz-Schutzzone  Übergang LPZ 2/3
Menge: 1,000 St

**09.0190 Sekundärer Überspannungsschutz 24VAC**
Sekundärer Überspannungsschutz 24 VAC
für Netzanschlussleitungen des DDC-Systems.
Funktionsüberwachung und Fernmeldekontakt
FM, Kunststoffgehäuse, Montage auf Hutschiene
Blitz-SchutzzoneÜbergang LPZ 2/3
Menge: 1,000 St

**09.0200 Überspannungsschutz für Bus-Leitungen und Sensoren**
Überspannungsschutz für Bus-Leitungen und
Sensoren, Kunststoffgehäuse, Montage auf
Hutschiene
Blitz-SchutzzoneLPZ 0A-1
Menge: 1,000 St

**09.0210 Automatengehäuse 3 bis 54 Teilungseinheiten**
Automatengehäuse
3 bis 54 Teilungseinheiten
- zum Einbau von Geräten mit Schnappbefestigung, bis 63 A auf DIN-Tragschiene,
  Hutprofil 35 mm
- mit transparenter Klappe, plombierbar
- Geräteausschnitt ausbrechbar
- mit integrierten, elastischen Dichtmembranen
  zur Kabeleinführung
- 3 Teilungseinheiten: 1x3x18 mm
- 1-reihig
- je PE/N Anzahl x Querschnitt 1x25 mm²,
  4x4 mm² Cu, Steckklemmentechnik
Menge: 1,000 St

**09.0220 Ethernet Switch 8 ports für Hutschienenmontage**
Ethernet-Switch 8 Ports für Hutschienenmontage, zur Verbindung von bis zu 8
Ethernet-Teilnehmern
GLT´s, DDC's, Automationsstationen,
GLT-Bedienplätze oder PHwin-PC´s
werden über den Switch verbunden.
Der Switch arbeitet mit den höchstmöglichen
Leistungseigenschaften des Netzwerkes.
Unterstützt wird das 10 Mbit/s und das
100 Mbit/s Netzwerk im Voll- oder Halbduplexbetrieb.
Umfangreiche Statusanzeigen garantieren
sofortige Netzwerkanalyse:
- Status für Duplexmode
- Übertragungsrate
- Full- and half-duplex

Ports  8 x RJ45 10/100 Mbit/s
Netz  24VAC/DC
Menge: 1,000 St

**09.0230 E-DAT Modul REG 1 Port IP20**
E-DAT Modul REG 1 Port IP20 lichtgrau
- Universal-Datenanschlusseinheit RJ45
- bestückt mit einem E-DAT modul RJ45
  Einzelmodul
- Tragschienenmontage TH35 nach DIN
  EN 60715
- Kabelzugang 45° von oben, Steckrichtung
  45° nach unten geneigt
- Einhaltung der Klasse EA nach ISO/IEC
  11801 Ed.2.2:2011; DIN EN 50173-1:2011-09
- gestestet: LINK bis 500 MHz
- für 10 GBit Ethernet (IEEE 802.3an), Remote
  Powering (PoE, PoE plus, UPoE und 4PPoE)
  und HDBaseT geeignet
- montagefreundlicher Anschluss der 2- bis
  4-paarigen
Datenleitung AWG 26/1 - 22/1
- integrierte Staubschutzklappe

Buchse  RJ45, geschirmt
Anzahl der Buchsen 1
MontagetechnikTragschiene TH35
Anschluss  8-polig, Schirm als
  großflächige Klemmverbindung
Anschlusstechnik IDC Schneidklemmtechnik
Adernanschluss AWG 26/1 - 22/1,
  AWG 26/7 - 22/7
Teilungseinheit 1TE
Schutart  IP20
Menge: 1,000 St

**09.0240 Gateway RS485, M-Bus 50DP 64 MB**
Gateway RS485, M-Bus 50DP
mit Integriertem M-Bus Adapter 64 MB

- Universal-Gateway zur Umsetzung von
  Kommunikationsprotokollen für max. 50
  Datenpunkte
- Umsetzung der wichtigsten Kommunikationsprotokolle möglich
- schnelle Aufschaltung auf serielle oder netzwerkbasierte Kommunikationsprotokolle
- integrierter M-Bus-Adapter und M-Bus
  Kommunikationsprotokoll
- automatischer Scan der M-Bus-Zähler
- 4 Kommunikationsprotokolle inklusive
- die freigegebenen Datenpunkte des angeschlossenen Fremdsystems werden zur
  weiteren Verarbeitung zur Verfügung gestellt
- Projektierung auf Basis von Excel xls, txt oder
  csv Dateien pro Protokolltreiber
- Webinterface zur Konfiguration, Analyse und
  Inbetriebnahme
- integrierte Echtzeituhr und Speicherkarte
- Erweiterung der Datenpunktanzahl durch Up-
  grade jederzeit möglich
- Firmware-Updates bei Bedarf über den Webserver möglich
- Passwortschutz für die Gerätekonfiguration
- Konfiguration kann mit Hilfe der Datensicherungs-/Datenrücksicherungsfunktion auf
  einem PC  gespeichert bzw.  wieder zurück
  gesichert werden
- LED Statusanzeigen

Nennspannung12..24VAC/DC
Schnittstellen1x RS485
  1x RJ45 10/100 Mbit/s
  1x M-Bus
Montage DIN Hutschiene
Menge: 1,000 St

**09.0250 LTE- und LAN Router 4 Ports**
LTE- und/oder LAN Router zur Kopplung
eines Gebäudeautomationsnetzwerkes an die
Service-Plattfor, für Hutschienenmontage,
Für Fernzugriffe ausschließlich durch den AN.
Der Router verfügt über eine Sicherheitssoftware
zur verschlüsselten Kommunikation sowohl
zwischen dem Netzwerk der Gebäudeautomation
und der Service-Plattform über das Internet.
Wahlweise über das Mobilfunknetz oder einen
Festnetzanschluss.

Der integrierte 4-Port Switch ermöglicht den
Anschluss mehrerer Netzwerkteilnehmer.
- Unterstütze Mobilfunksysteme LTE, UMTS
  (UMTS/HSPA) und GSM (GPRS/EDGE)
- Automatisches Gerätemanagement durch die
  Service-Plattform
- Integrierter TCP/IP-Stack
- Virtuelle Standleitung zum Verbinden von Netzwerken via Mobilfunknetz oder LAN
- Integrierte Firewall
- OpenVPN-Unterstützung

Unterstützte ProtokolleTCP/IP, UDP/IP,
  FTP, HTTP, HTTPS
LTE Frequenzen800, 850, 900 1800,
  1900, 2100, 2600 MHz
Sendeleistung23 dB
UMTS Frequenzen850, 900, 1900, 2100 MHz
Sendeleistung23 dB
GSM Frequenzen850, 900, 1800, 1900MHz
Sendeleistungmax. 32,5 dB

- LED Statusanzeigen
- LED-AnzeigeACT (LED gelb),
  Ethernet-Datenübertragung
- LINK (LED grün), Ethernet-Link hergestellt
- Standard IEEE 802
- Integrierter Überspannungsschutz
Anschlüsse: 2x Micro SIM-Karte, 2x SMA Antennenbuchsen (50 Ohm)
Betriebsmodus: 10/100 MBit/s für Voll- und Halbduplexbetrieb
Menge: 1,000 St

*Hinweis: Dienstleistungen Automationsstation*

**09.0260 Werkstatt-/Montageplanung Automationsst. nach DIN18386 (VOB Teil C)**
*** Pauschalposition
Werkstatt-/Montageplanung Automationsst.
nach DIN18386 (VOB Teil C)
Erstellung und Übergabe der Werkstatt- und
 Montageplanung bestehend aus folgenden
Unterlagen:
- Automationsschemata mit Darstellung der
  wesentlichen Funktionen auf Basis der
  Anlagenschemata entsprechend Anlagenplanung
- Automationsstations Belegungspläne einschl.
  Adressierung
- Funktionsbeschreibungen der Gebäudeautomation
- Stücklisten
- Festlegung von Montageorten für Feldgeräte
  und Hardwarekomponenten des Lieferumfangs
Menge: 1,000 psch

**09.0270 Projektausführung Automationsstation Technische Bearbeitung**
*** Pauschalposition
Projektausführung Automationsstation
Technische Bearbeitung
Zu der technischen Bearbeitung des Lieferumfanges werden folgende Leistungen erbracht:
- Erstellung von Anwenderprogrammen
- Überprüfung von Anschaltbedingungen,
  anhand der beigestellten Dokumenta tionen für
  übergreifende Funktionen aus anderen Gewerken
- verbindliche Angaben von Anschlussbedingungen
  des Lieferumfanges
- Festlegung von Montageorten für Feldgeräte und
  Hardwarekomponenten des Lieferumfangs.
- Abstimmung von Terminplänen
- Eingabe der Anwenderprogramme
Menge: 1,000 psch

**09.0280 Erstellen von Kabellisten**
*** Pauschalposition
Erstellen von Kabellisten
Technische Klärung für das angebotene Regelsystem oder Heizungs-, Lüftungs,- Klima- und
Kälteanlagen aufgrund des neusten Standes
der Ausführung mit dem Auftraggeber und
endgültige Festlegung der erforderlichen Regelgeräte. Erstellen der Kabellisten anhand dieser
Angaben. Die erforderlichen Kabelpläne und
-listen sind dem Elektroinstallateur rechtzeitig
zur Verfügung zu stellen.
Menge: 1,000 psch

**09.0290 Klartext Automationsstation**
*** Pauschalposition
Eingabe der Klartextzuweisungen für das
Automationssystem
Anlagen und Parameter müssen mit kundenspezifischen Klartext versehen werden.
Die Klartexte müssen in den Automationsstation
gespeichert werden. Je Anlage und Parameter
müssen min.40 Zeichen zugewiesen werden.
Menge: 1,000 psch

**09.0300 Inbetriebnahme Automationsstation und Einregulierung**
*** Pauschalposition
Inbetriebnahme Automationsstation
und Einregulierung
Zur Inbetriebnahme und Einregulierung des
Lieferumfanges müssen folgende Leistungen
erbracht werden:
- Überprüfung der externen Anschlüsse des
  Lieferumfanges
- Überprüfung von Startpunkt und Arbeitsbereich
  an den Stellgliedern, Prüfung des richtigen
  Einbaus des Lieferumfangs
- Überprüfung der systemeigenen Datenübertragungswege (z.B. Abschirmungen und Störspannungen )
- Überprüfungen aller im Lieferumfang enthaltenen Hardware-Komponenten
- Erstinbetriebnahme aller Informationspunkte
- Laden und Testen aller zum Lieferumfang
  gehörenden Grund- und Anwenderprogramme
- Überprüfung und Inbetriebnahme von Feldgeräten, soweit sie im Lieferumfang des AN
  enthalten sind
- Überprüfung der einzelnen Systemkomponenten
  auf bestimmungsgemässe Funktion wie:
  - Stellrichtungen
  - Drehrichtungen
  - Sicherheitseinrichtungen
  - Funktionsabläufe
  - Schnittstellen zu übergreifenden
  Gewerken
Menge: 1,000 psch

**09.0310 Dokumentation des Automationssystems**
*** Pauschalposition
Dokumentation des Automationssystems
Die Dokumentation ist soweit wie möglich in
elektronischer Form zur Verfügung zu stellen.
Nachstehende Unterlagen sind zu übergeben:
- Bedienungshandbuch
- Funktionslisten
- Parameterlisten
- Automationsschemen/Anlagenbilder
- Belegungslisten der Automationsgeräte
- Gerätebeschreibungen
Menge: 1,000 psch

**09.0320 Einweisung des Bedienpersonals**
*** Pauschalposition
Ersteinweisung Bedienerpersonal
in die Funktionen, Bedienung sowie Fehlerdiagnose, Wartung und Störbeseitigung des
Lieferumfanges.
Die Einweisung erfolgt nach der Inbetriebnahme
und ggf. während des Probebetriebes und muss
von qualifiziertem Fachpersonal vorgenommen
werden. Die Dauer der Einweisung richtet sich
nach der Komplexität der Anlagen sowie der
herstellerspezifischen Merkmale und ist vom
Bieter zu ermitteln. Die Einweisung ist durch ein
Protokoll nachzuweisen.
Menge: 1,000 psch

**09.0330 Erstellung EDE-File**
Erstellung EDE-File
Erstellung und Übergabe des Engineering
Data Exchange File (EDE-File) in der aktuellen
Version der BIG-EU
Menge: 1,000 St

*Hinweis: Schaltschrank*

**09.0340 Standschrank, eintürig 1000x1800x400 für Sockelmontage aus Stahlblech**
Standschrank, eintürig für Sockelmontage aus
Stahlblech Türen gummigedichtet mit innen
liegenden Scharnieren und Stangenverschluss
mit Doppelbartschlüssel.
Bei Kabeleinführung von oben Einschließlich
Verschraubung, Zugentlastung für abgehende
Kabel mit Kabelabfangschiene.
Schaltschrank einschließlich Sockel.

Abmessungen B/H/T1000/1800/400 mm
  (± 5%)
Sockelhöhe200 mm(± 5%)
Platzreserve20%
Menge: 1,000 St

**09.0350 Einspeisung 400VAC 50A mit Hauptsicherung**
Einspeisung 400VAC 50A mit Hauptsicherung
bestehend aus:
1 Hauptschalter 3-polig
1 Hauptsicherung 3-polig
Zuleitungsklemmen in erforderlicher Größe
mit Abdeckung
Menge: 1,000 St

**09.0360 Phasenlampen für 400V Netz**
Phasenlampen für 400V Netz bestehend aus:
3 Phasenlampen Led
3 Leitungsschutzschalter 1-polig
Menge: 1,000 St

**09.0370 Phasenüberwachnung 400VAC**
Phasenüberwachnung 400 VAC bestehend aus:
1 Phasenausfallrelais
3 Leitungsschutzschalter 1-polig
Menge: 1,000 St

**09.0380 Netzwiederkehrschaltung mit zentraler Störungsquittierung**
Netzwiederkehrschaltung mit zentraler Störungsquittierung bestehend aus:
1 Wischrelais, einschaltwischend bis 1 Sek.
1 Hilfsschütz mit 8 Kontakte für Selbsthaltung
Steuerungsteil: 1 Taster
Menge: 1,000 St

**09.0390 Schaltschrankbeleuchtung LED mit Steckdose je Schaltschrankfeld**
Schaltschrankbeleuchtung LED mit Steckdose
je Schaltschrankfeld bestehend aus:
1 Systemleuchte LED
1 Türkontaktschalter
Menge: 1,000 St

**09.0400 Schaltschranklüfter 230V/50 Hz**
Schaltschranklüfter 230V/50 Hz
mit Filtermatte, Zuluftgitter, Abluftgitter
mit Raumthermostat im Schaltschrank
und 1 Leitungsschutzschalter 1-polig
Menge: 1,000 St

**09.0410 Sammelstörmeldung selektiv**
Sammelstörmeldung selektiv bestehend aus:
2 Relais
9 Reihenklemmen + N + PE
Handbedien-und Signalisierungsebene einschl.
Steuerung sind Bestandteil der Automationsstation.
Menge: 1,000 St

**09.0420 Steuerspannungstrafo 230VAC 500VA mit MSS primär und LSS sekundär**
Steuerspannungstrafo 230VAC 500VA mit MSS
primär und LSS sekundär nach VDE 050
bestehend aus:
1 Motorschutzschalter mit Hilfskontakt
1 Leitungsschutzschalter mit Hiko
1 Transformator
Menge: 1,000 St

**09.0430 Sicherheitstrafo 230/24VAC 160VA mit MSS primär, LSS sekundär**
Sicherheitstrafo 230/24VAC 160VA mit MSS
primär, LSS sekundär nach VDE 0570/EN61558
bestehend aus:
1 Motorschutzschalter mit Hilfskontakt
1 Leitungsschutzschalter mit Hiko
1 Transformator (nur Einbau)
Menge: 1,000 St

**09.0440 Netzgerät 230VAC/24VDC 2,5A mit Leitungsschutzscha. primär/sekundär**
Netzgerät 230VAC/24VDC 2,5A mit Leitungsschutzscha. primär/sekundär spannungsstabilisiert bestehend aus:
2 Leitungsschutzschalter 1-polig
1 Netzgerät (nur Einbau)
Menge: 1,000 St

**09.0450 Netz-ÜS-Ableiter < 100A als Mittelschutz in 230/400V AC Drehstromnetzen**
Netz-ÜS-Ableiter < 100 A als Mittelschutz in
230/400V AC Drehstromnetzen,
Nennableitstrom 20kA mit potentialfreien Kontakt
für Auslösemeldung, mit Universalfuß zum
Aufschnappen auf DIN/EN-Tragschienen, einschl.
Tragschienenanteil und Verbindung mit dem
Potentialausgleich.
Menge: 1,000 St

**09.0460 Netz-Überspannungsableiter für Automationsstationen und -geräte**
Netz-Überspannungsableiter für Automationsstationen und -geräte Damit werden die Geräte
vor leitungsgebundenen Spannungsspitzen,
hervorgerufen durch Blitzeinwirkung,
Schaltvorgänge, Kurzschlüsse etc.
geschützt, passend zum Fabrikat der Automationsstation einschl. Zubehör. Reihenklemmengehäuse
Baubreite 23 mm, Montage auf Normschiene.
Überspannungsschutz (nur Einbau)
Menge: 1,000 St

**09.0470 Überspannungsableiter für Busleitungen u. Sensoren**
Überspannungsableiter für Busleitungen und
Sensoren. Damit werden die Geräte vor leitungsgebundenen Spannungsspitzen, hervorgerufen
durch Blitzeinwirkung, Schaltvorgänge, Kurzschlüsse
etc. geschützt, passend zum Fabrikat der Automationsstation einschl. Zubehör. Montage auf Normschiene. Überspannungsschutz (nur Einbau)
Menge: 2,000 St

**09.0480 Netzabgang 230VAC 10A Leitungsschutzschalter**
Netzabgang 230 VAC, 10 A,
Leitungsschutzschalter bestehend aus:
1 Leitungsschutzschalter, 1-polig
2 Hilfsrelais
5 Reihenklemme + N + PE
Handbedien-und Signalisierungsebene einschl.
Steuerung sind Bestandteil der Automationsstation.
Menge: 2,000 St

**09.0490 Ansteuerung Wärmepumpen modulierend**
Ansteuerung Wärmepumpen modulierend
bestehend aus:
 1 Leitungsschutzschalter, 3-polig
 1 Leitungsschutzschalter, 1-polig
 6 Hilfsschütze
11 Reihenklemmen + N + PE
Regelung, Steuerung,
Handbedien-und Signalisierungsebene einschl.
Steuerung sind Bestandteil der Automationsstation.
Menge: 2,000 St

**09.0500 Ansteuerung el. Heizstab Speicher**
Ansteuerung el. Heizstab Speicher bestehend aus:
 1 Leitungsschutzschalter, 3-polig
 1 Leitungsschutzschalter, 1-polig
 6 Hilfsschütze
11 Reihenklemmen + N + PE
Regelung, Steuerung,
Handbedien-und Signalisierungsebene einschl.
Steuerung sind Bestandteil der Automationsstation.
Menge: 4,000 St

**09.0510 Pumpensteuerung 230VAC 4kW Netzabgang mit Meldung**
Pumpensteuerung 230 VAC, 4 kW,
Netzabgang mit Meldung bestehend aus:
1 Leitungsschutzschalt., 1-polig m. HiKo
1 Hilfsrelais
5 Reihenklemmen + N + PE
Handbedien-und Signalisierungsebene einschl.
Steuerung sind Bestandteil der Automationsstation.
Menge: 7,000 St

**09.0520 Strömungsüberwachung**
Strömungsüberwachung bestehend aus:
3 Reihenklemmen + PE
Handbedien-und Signalisierungsebene einschl.
Steuerung sind Bestandteil der Automationsstation.
Menge: 2,000 St

**09.0530 Aufschaltung Messwert passiv mit Trennklemmen**
Aufschaltung Messwert passiv mit Trennklemmen bestehend aus:
2 Trennklemmen +PE
Menge: 30,000 St

**09.0540 Meldung potentialfrei allgemein**
Meldung potentialfrei allgemein bestehend aus:
3 Reihenklemmen
Handbedien-und Signalisierungsebene einschl.
Steuerung sind Bestandteil der Automationsstation.
Menge: 25,000 St

**09.0550 Aufschaltung Stellbefehl stetig mit Trennklemmen**
Aufschaltung Stellbefehl stetig mit Trennklemmen bestehend aus:
3 Trennklemmen +PE
Menge: 5,000 St

**09.0560 Aufschaltung Bus mit Trennklemmen**
Aufschaltung Bus mit Trennklemmen
bestehend aus:
3 Trennklemmen +PE
Menge: 11,000 St

**09.0570 Prozeßschnittstellen nach VDI3814-2**
Prozeßschnittstelle nach VDI3814-2,
Klemmleiste für alle zur Automationsstation
gehörenden ankommenden und abgehenden
Leitungen mit numerierten Prüftrennklemmen.
Menge: 1,000 St

**09.0580 Einbau/Verdrahtung LVB**
Einbau/Verdrahtung lokale Vorrangbedienebene
einschl. sämtlicher Zubehörteile, einschl.
Beschilderung. Reihenklemmen nach Bedarf.
Menge: 1,000 St

**09.0590 Einbau/Verdrahtung auf Montageplatte von Geräten und sämtlichen Zubehör**
Einbau/Vertdrahtung auf Montageplatte
von Geräten und sämtlichen Zubehör
Menge: 1,000 St

*Hinweis: Dienstleistung Schaltschrank*

**09.0600 Werkstatt-/Montageplanung Schaltschrank nach DIN18386 (VOB Teil C)**
Werkstatt-/Montageplanung Schaltschrank
nach DIN18386 (VOB Teil C)
Werkstatt- und Montageplanung bestehend aus
Erstellung und Übergabe folgender Unterlagen:
- Stromlaufpläne nach DIN EN 61082-1
  (VDE 0040-1)
- Übersichtsplan mit Eintragung der Standorte
  der  Bedieneinrichtungen und Informationsschwerpunkte
- Kabellisten mit Funktionszuordnung und
  Leistungsangaben
- Stücklisten
Menge: 1,000 St

**09.0610 Schaltschrank Lieferung frei Bordsteinkante**
Menge: 1,000 St

**09.0620 Schaltschrank Transport und Montage**
Transport und Montage des Schaltschranks
wie vorstehend beschrieben;
zum Verwendungsort transportieren,
Aufstellungsort nach Angabe des Auftraggebers
bzw. in Abstimmung mit der Bauleitung festlegen.
Die örtlichen Begebenheiten sind zu beachten
bzw. durch Baustellenbesichtigung zu überprüfen
Schaltschrank montieren
Menge: 1,000 St

**09.0630 Inbetriebnahme Schaltschrank**
Inbetriebnahme Schaltschrank;
Überprüfung aller im Schaltschrank ankommenden
Kabel/Leitungen nach DIN VDE 100 Teil 610.
Überprüfung der Feldgeräte gemäß Schaltplan.
Überprüfung der Stromaufnahme und der Drehrichtung der Antriebe. Prüfung der Steuerfunktion.
Einstellen der Thermoauslöser. Einweisung des
Bedienungspersonals, Erstellen und Übergabe
eines Übernahmeprotokolls.
Menge: 1,000 St

**09.0640 Messung der Schleifenimpedanz oder des Kurzschlussstrom gesamte Anlage**
*** Pauschalposition
Messung der Schleifenimpedanz oder des
Kurzschlussstrom gesamte Anlage laut DIN
VDE 0100 Teil 600, Abs.8.2.3.2 Abs. 12.1
aller Stromkreise, Zu- und Hauptleitungen,
die Ergebnisse sind in den Übergabeschein
einzutragen (je Versorgungseinheit/ Unterverteilung)
Menge: 1,000 psch

**09.0650 Messung des Erdungswiderstandes Erdungsanlage lt. DIN VDE 0100 Teil 600**
*** Pauschalposition
Messung  des  Erdungswiderstandes  der
Erdungsanlage lt. DIN VDE 0100 Teil 600,
Abs. 5.6.1.5. Die Ergebnisse sind in den
Übergabeschein einzutragen.
Menge: 1,000 psch

**09.0660 Messung des Isolationswiderstandes der gesamten ausgeschriebenen Anlage**
*** Pauschalposition
Messung des Isolationswiderstandes aller Stromkreise der gesamten Anlage/ Versorgungseinheit/
Unterverteilung laut DIN VDE 0100 Teil 600
aller Stromkreise, Zu- und Hauptleitungen, die
Ergebnisse sind in den Übergabeschein einzutragen.
(je Versorgungseinheit)
Im einzelnen sind folgende Messungen durchzuführen:
L1 gegen L2, L3, N, PE
L2 gegen L3, N,PE
L3 gegen N, PE
N gegen PE pro Stromkreis
Menge: 1,000 psch

### 10 Titel 10 KG 4226 Elt-Installation und Zubehör

*Hinweis*
"Verlegen von Elt-Leitungen - Anforderungen"
-------------------------------------------------------------
Die nachfolgend aufgeführten Elt-Leitungen sind
als Mantelleitung für Nennspannung bis 1000 V zu
liefern und in Teillängen in Kabelkanälen, auf
Kabelbahnen, in Kunststoff- oder Stahlrohr, in
flexiblem Kunststoff- oder Stahlrohr oder auf
Putz zu verlegen.

Die Leistung umfasst die komplette Elektro-Instal-
lation nach den Richtlinien und Vorschriften des
örtlichen EVU sowie nach den derzeit gültigen VDE-
und DIN-Vorschriften.

Abstandsschellen, Verbindungs- und Befestigungs
material, Verschnitt, sonstiges systemabhängiges
Zubehör und Kleinmaterial sowie die normalerweise
erforderlichen Wand- und Deckenbohrungen bis zu
30 mm sind in die Einheitspreise einzurechnen.

Es sind ausschließlich halogenfreie Materialien zu
verwenden!

**10.0010 (N)HXMH-J 3x1,5 Mantelleitung in Rohre oder Kanäle einziehen**
(N)HXMH-J 3x1,5 Mantelleitung in Rohre
oder Kanäle einziehen Schadstofffreie Mantelleitung, in Anlehnung an DIN VDE 0250 Teil 214,
in Teillängen liefern und auf vorhandene
Pritschen und Wannen verlegen, in Elektroinstallationskanäle einlegen oder in Leerrohre
einziehen als:
(N)HXMH-J 3x1,5 qmm Cu 43
Menge: 470,000 m

**10.0020 (N)HXMH-J 5x2,5 Mantelleitung in Rohre oder Kanäle einziehen**
(N)HXMH-J 5x2,5 Mantelleitung Cu 120,
sonst wie vor
Menge: 490,000 m

**10.0030 J-H(ST)H 2x2x0,8 Fernmeldeleitung in Rohre oder Kanäle einziehen**
J-H(ST)H 2x2x0,8 Fernmeldeleitung in Rohre
oder Kanäle einziehen FM-Installationsleitung
halogenfrei, nach DIN VDE 0815, in Teillängen
liefern und auf vorhandene Pritschen und Wannen
verlegen, in Elektroinstallationskanäle einlegen
oder in Leerrohre einziehen als:
J-H(ST)H 2x2x0,8 mm Cu 25
Menge: 1365,000 m

**10.0040 J-H(ST)H 4x2x0,8 Fernmeldeleitung in Rohre oder Kanäle einziehen**
J-H(ST)H 4x2x0,8 Fernmeldeleitung, Cu 45,
sonst wie vor
Menge: 945,000 m

**10.0050 J-H(ST)H 6x2x0,8 Fernmeldeleitung in Rohre oder Kanäle einziehen**
J-H(ST)H 6x2x0,8 Fernmeldeleitung, Cu 65,
sonst wie vor
Menge: 70,000 m

**10.0060 LAN-Innenkabel Duplex CAT 7 2x4x2x24 in Rohre oder Kanäle ziehen**
LAN-Innenkabel Duplex CAT 7 2x4x2x24
in Rohre oder Kanäle ziehenDatenleitung (HF)
für strukturale Verkabelungssysteme, nach
EIA/TIA-568, TSB 36 sowie ISO/IEC 11801,
bzw. EN 50171, Wellenwiderstand 100 Ohm
+/-15 %, ungeschirmt, in Teillängen liefern und
auf vorhandene Pritschen und Wannen verlegen,
in Elektroinstallationskanäle einlegen oder in
Leerrohre einziehen als:
LAN-Innenkabel Duplex CAT 7 / 600 MHz
J-02YSCH 2x(4x2x24AWG23) UC600 DSS22
2x4PFRNCB
Menge: 135,000 m

**10.0070 Installationsrohr FPKuEMFHO16 in offener Verlegeart**
Installationsrohr FPKuEMFHO16 in offener
Verlegeart;
Elektroinstallationsrohr, nach VDE 0605, DIN
EN50086-1, DIN EN50086-2-1, Klassifizierung
3352, Maße nach DIN EN 60423, bestehend
aus:
PPO-Spezialkunststoff halogenfrei, flammwidrig,
selbstverlöschend, korrosionsfest, Dauergebrauch und Installationstemperatur min.-45
max.+90°C, Farbe: grau (RAL 7035), mittlere
Druckfestigkeit 750 N/5 cm, mittlere Schlagfestigkeit, für alle sicherheitsrelevanten
Anwendungen AP-, Montagehöhe bis 3 mtr.,
gleichw. Fränk. Rohrwerke/ Hegler, liefern und
verlegen als:
Halogenfreies, starres Kunststoffpanzerrohr in
offener Verlegeart
Typ: FPKu-EM-F-HO/EPKMH, Größe: EN16
Menge: 5,000 m

**10.0080 Installationsrohr FPKuEMFHO20 in offener Verlegeart**
Installationsrohr FPKuEMFHO20 in offener
Verlegeart, sonst wie vor
Menge: 5,000 m

**10.0090 Installationsrohr FPKuEMFHO25 in offener Verlegeart**
Installationsrohr FPKuEMFHO25 in offener
Verlegeart, sonst wie vor
Menge: 5,000 m

**10.0100 Standard Kabelrinne 200x60**
Standard Kabelrinne 200x60 mm;
Tragsystem aus Stahlblech, in perforierter oder
geschlossener Ausführung, Blechstärke
mindestens 1mm, einschließlich der anteiligen
Stoß-, Verbindungsteile und Schrauben, in
Teillängen liefern und auf verlegefähigem
Tragsystem montieren
Menge: 5,000 m

**10.0110 HUF-Hängestiel für Kabelrinne l=200 mm**
HUF-Hängestiel für Kabelrinne, l=200 mm;
Deckenabhängung aus C-Profil für Kabelrinne,
gleichw. Niedax HUF, liefern und montieren,
bestehend aus:
2 Spreizdübel/Einschlaganker M 10
2 Befestigungsschrauben
2 Unterlegscheiben
Hängestiel HUF verzinkt Länge: 200 mm
Menge: 5,000 St

**10.0120 Mittlerer Wandausleger KTAM 110 mm**
Mittlerer Wandausleger KTAM 110 mm;
Systembauteil aus Stahl, in verzinkter Ausführung, angepasst an die maximale Belastbarkeit der Kabelrinnen zur Befestigung an
Hängestielen, gleichw.Niedax liefern und
montieren
Menge: 5,000 St

**10.0130 Mittlerer Ausleger an Hängestiel KTUM110**
Mittlerer Ausleger an Hängestiel KTUM110;
Systembauteil aus Stahl, angepasst an die maximale Belastbarkeit der Kabelrinnen, zur Befestigung an Hängestielen, gleichw. Niedax, liefern
und montieren
Menge: 5,000 St

**10.0140 Flexibler Kantenschutz**
Flexibler Kantenschutz aus Kunststoff, mit Stahleinlage 14 x 10,5 mm, passend für Blechstärken
von 0,75 bis 4,0 mm, liefern, auf Länge zuschneiden und montieren
Menge: 2,000 m

**10.0150 Steigtrasse 200 mm**
Steigtrasse feuerverzinkt, für direkte Wandbefestigung, mittelschwere Ausführung mit
Sprossen aus U-Profil, 200 mm breit,
liefern und montieren
Menge: 3,000 m

**10.0160 AP-Abzweigdose IP30, 78x78x27 mm mit Klemmen 5x2,5 liefern und montieren**
Menge: 8,000 St

**10.0170 Bügelschelle 12-16mm liefern und montieren**
Bügelschellen (BBS-Schellen) Stahl, feuerverzinkt, für Profilschienen mit 11-12 mm
Schlitzweite und mindestens 6,5 mm Innenhöhe,
einschl. Druckwannen aus Polyprophylen,
liefern und montieren

1 Kabel, Spannbereich 12-16 mm
Menge: 20,000 St

**10.0180 Bügelschelle 16 -22mm**
Bügelschelle wie vor, jedoch
Spannbereich 16-22 mm
Menge: 20,000 St

**10.0190 Bügelschelle 22-28mm**
Bügelschelle wie vor, jedoch
Spannbereich 22-28 mm
Menge: 20,000 St

**10.0200 Bügelschelle 28-34mm**
Bügelschelle wie vor, jedoch
Spannbereich 28-34 mm
Menge: 15,000 St

**10.0210 OBO Gripsammelhalter M/15**
Kabelträger zur Verlegung von Leitungen mit
Funktionserhalt, Befestigungsabstand max. 0,5 m
Kabelverlegung max. 1,1 kg/mtr., geeignet für
Decken- und Wandmontage mit zugelassenen
Brandschutzdübeln, gleichw.
OBO-Grip "M", liefern und montieren als:
Sammelhalterung für Funktionserhalt E30
Menge: 20,000 St

**10.0220 Kunststoffschild graviert nach Bedarf 50x12mm sw/ws anbringen**
Kunststoffschild, Farbe schwarz, Schrift weiß,
Schrifthöhe ca. 6 mm, Rückseite mit Klebeband,
Schildgröße 50x12 mm, max 3 Zeichen
liefern und montieren
Menge: 37,000 St

**10.0230 Montage luftseitiges Feldgerät inkl. Klein- und Befestigungsmaterial**
Menge: 37,000 St

**10.0240 Kabelmarker, Schriftfeld 29x8mm**
Kabelmarker, Schriftfeld 29x8mm
mit Kabelbinder 100x2,5
Menge: 164,000 St

**10.0250 Anschluss Kabel/Leitung beidseitig mit Kabelmarker**
Anschluss Kabel/Leitung beidseitig mit Kabelmarker;
Beiderseitiges Absetzen der Kabel. Anklemmen
nach Kabelliste/Klemmenanschlussplan an die
numerierte Klemmleiste im Schaltschrank und
an die Feldgeräte einschließlich Klein- und Be-
festigungsmaterial, wenn erforderlich Abzweigdosen. Beidseitige Endbezeichnung mit
Kabelmarker
Menge: 82,000 St

### 11 Titel 11 KG 4228 Dämmung Heizung

**11.0010 Dämmbox für Muffenarmatur DN 15**
Dämmbox für Muffenarmatur DN 40, bestehend
aus zwei Halbschalen und einer Spindeldämmung,
Gehäuse mit einem Mantel aus Polystyrol SDR101
und einem Innenkern aus FCKW-freiem Dämmstoff,
mit Verschluss mittels Spannringen bzw. Spannbändern, liefern und montieren

Dämmstoff  PUR-Hartschaum
Menge: 2,000 St

**11.0020 Dämmbox für Muffenarmatur wie vor, jedoch DN 20**
Menge: 12,000 St

**11.0030 Dämmbox für Muffenarmatur wie vor, jedoch DN 25**
Menge: 10,000 St

**11.0040 Dämmbox für Muffenarmatur wie vor, jedoch DN 32**
Menge: 2,000 St

**11.0050 DK an FL-Kompaktventil DN 32, DD= 50**
DK an FL-Kompaktventil DN 32, DD= 50,
bis PN 16, liefern und montieren
Menge: 3,000 St

**11.0060 DK an FL-Kompaktventil DN 40, DD= 50**
DK an FL-Kompaktventil DN 40, DD= 50,
Nenndicke 100 %, sonst wie vor
Menge: 9,000 St

**11.0070 DK an FL-Kompaktventil DN 50, DD= 60**
DK an FL-Kompaktventil DN 50, DD= 60,
Nenndicke 100 %, sonst wie vor
Menge: 1,000 St

**11.0080 DK an FL-Kompaktventil DN 65, DD= 80**
DK an FL-Kompaktventil DN 65, DD= 80,
Nenndicke 100 %, sonst wie vor
Menge: 3,000 St

**11.0090 DK an FL-Kompaktventil DN 80, DD= 90**
DK an FL-Kompaktventil DN 80, DD= 90,
Nenndicke 100 %, sonst wie vor
Menge: 8,000 St

**11.0100 DK an FL-Kompaktventil DN 100, DD= 110**
DK an FL-Kompaktventil DN 100, DD= 110,
Nenndicke 100 %, sonst wie vor
Menge: 2,000 St

**11.0110 DK an FL-AV m. R-Klappe DN 40, DD= 50**
DK an FL-AV m. R-Klappe DN 40, DD= 50,
als gemeinsame Dämmkappe für zusammengeschraubtes FL-Absperrventil mit FL-Rückschlag-
klappe, Baulänge größer 500 mm, bis PN 16,
liefern und montieren
Menge: 3,000 St

**11.0120 DK an FL-AV m. R-Klappe DN 65, DD= 80**
DK an FL-AV m. R-Klappe DN 65, DD= 80,
sonst wie vor
Menge: 1,000 St

**11.0130 DK an FL-AV m. R-Klappe DN 80, DD= 90**
DK an FL-AV m. R-Klappe DN 80, DD= 90,
sonst wie vor
Menge: 2,000 St

**11.0140 DK an FL-Schmutzfänger DN 40, DD= 50**
DK an FL-Schmutzfänger  DN 40, DD= 50,
bis PN 16, liefern und montieren
Menge: 3,000 St

**11.0150 DK an FL-Schmutzfänger DN 65, DD= 80**
DK an FL-Schmutzfänger  DN 65, DD= 80,
Nenndicke 100 %, sonst wie vor
Menge: 1,000 St

**11.0160 DK an FL-Schmutzfänger DN 80, DD= 90**
DK an FL-Schmutzfänger  DN 80, DD= 90,
Nenndicke 100 %, sonst wie vor
Menge: 3,000 St

**11.0170 Dämmung an Rohrl. bis D= ...22, DD= 20 mm, mit Ummantelung**
Dämmung an Rohrl. bis D= ...22, DD= 20 mm,
DIN 4140 Teil 1, an freiliegenden Rohrleitungen aus Stahl in Zentralen und
Gebäuden;

Dämmschicht aus Mineralfasermatten, WLW
0,040 W/mK, auf einer Lage Alu-Folie
geklebt, ab 70 mm Dämmschicht mehrlagig,
nicht brennbar, Klasse A, DIN 4102,
fugendicht mit Spezialband verklebt;

Ummantelung mit 4 cm Überlappung aus Fo-
lie aus hartem Kunststoff, schwer entflammbar Klasse B1, Enden mit Alu-Man-
schetten abgesetzt, Muffenarmaturen
durchgedämmt, Befestigung mit Stecknieten
od. durchgehendem Verschluss einschl.
Stützkonstruktion liefern und bis zu 3,50 m
Höhe über FB anbringen
Menge: 10,000 m

**11.0180 Dämmung an Rohrl. D= 28, DD= 30 mm**
Dämmung an Rohrl. D= 28, DD= 30 mm,
Nenndicke 100 %, mit Mantel, sonst wie vor
Menge: 21,000 m

**11.0190 Dämmung an Rohrl. D= 35, DD= 30 mm**
Dämmung an Rohrl. D= 35, DD= 30 mm,
Nenndicke 100 %, mit Mantel, sonst wie vor
Menge: 17,000 m

**11.0200 Dämmung an Rohrl. D= 42, DD= 50 mm**
Dämmung an Rohrl. D= 42, DD= 50 mm,
Nenndicke 100 %, mit Mantel, sonst wie vor
Menge: 54,000 m

**11.0210 Dämmung an Rohrl. D= 54, DD= 60 mm**
Dämmung an Rohrl. D= 54, DD= 60 mm,
Nenndicke 100 %, mit Mantel, sonst wie vor
Menge: 5,000 m

**11.0220 Dämmung an Rohrl. D= 76, DD= 80 mm**
Dämmung an Rohrl. D=  76, DD=  80 mm,
Nenndicke 100 %, mit Mantel, sonst wie vor
Menge: 11,000 m

**11.0230 Dämmung an Rohrl. D= 89, DD= 90 mm**
Dämmung an Rohrl. D=  89, DD=  90 mm,
Nenndicke 100 %, mit Mantel, sonst wie vor
Menge: 33,000 m

**11.0240 Dämmung an Rohrl. D= 108, DD= 100 mm**
Dämmung an Rohrl. D=  108, DD=  100 mm,
Nenndicke 100 %, mit Mantel, sonst wie vor
Menge: 12,000 m

**11.0250 Bogen, Umfang der Dämmung U..300 mm**
Bogen, Umfang der Dämmung U..300 mm,
Rohr-D ..28 mm, über 45 bis 90 Grad, Radius
bis 1,5 x D
Menge: 16,000 St

**11.0260 Bogen für Umfang U= 301..600 mm**
Bogen für Umfang U=  301..600 mm,
Rohr-D  35..54 mm
Menge: 64,000 St

**11.0270 Bogen für Umfang U= 601..900 mm**
Bogen für Umfang U=  601..900 mm,
Rohr-D  76..89 mm
Menge: 36,000 St

**11.0280 Bogen für Umfang U= 901..1200 mm**
Bogen für Umfang U=  901..1200 mm,
Rohr-D  108..159 mm
Menge: 12,000 St

**11.0290 Stirnscheibe, Umfang der Dämmung U ..300 mm**
Stirnscheibe, Umfang der Dämmung U ..300
mm, Rohr-D ..28 mm, für Endstelle
Menge: 6,000 St

**11.0300 Stirnscheibe f. Umfang U= 301.. 600 mm**
Stirnscheibe f. Umfang U=  301.. 600 mm,
Rohr-D  35..54 mm
Menge: 15,000 St

**11.0310 Stirnscheibe f. Umfang U= 601.. 900 mm**
Stirnscheibe f. Umfang U=  601.. 900 mm,
Rohr-D  76..89 mm
Menge: 8,000 St

**11.0320 Stirnscheibe f. Umfang U= 901..1200 mm**
Stirnscheibe f. Umfang U=  901..1200 mm,
Rohr-D  108..159 mm
Menge: 2,000 St

**11.0330 Stutzen, Umfang der Dämmung U ..300 mm**
Stutzen, Umfang der Dämmung  U ..300 mm,
Rohr-D ..28 mm, Abgang rechtwinklig
Menge: 12,000 St

**11.0340 Stutzen für Umfang U= 301.. 600 mm**
Stutzen für Umfang U=  301.. 600 mm,
Rohr-D  35..54 mm
Menge: 30,000 St

**11.0350 Stutzen für Umfang U= 601.. 900 mm**
Stutzen für Umfang U=  601.. 900 mm,
Rohr-D  76..89 mm
Menge: 16,000 St

**11.0360 Stutzen für Umfang U= 901..1200 mm**
Stutzen für Umfang U=  901..1200 mm,
Rohr-D  108..159 mm
Menge: 6,000 St

**11.0370 Passstück, Umfang der Dämmung U..300 mm**
Passstück, Umfang der Dämmung U..300 mm,
Rohr-D ..28 mm
Menge: 12,000 St

**11.0380 Passstück für Umfang U= 301..600 mm**
Passstück für Umfang U=  301..600 mm,
Rohr-D  35..54 mm
Menge: 30,000 St

**11.0390 Passstück für Umfang U= 601..900 mm**
Passstück für Umfang U=  601..900 mm,
Rohr-D  76..89 mm
Menge: 16,000 St

**11.0400 Passstück für Umfang U= 901..1200 mm**
Passstück für Umfang U=  901..1200 mm,
Rohr-D  108..159 mm
Menge: 6,000 St

**11.0410 Wärmedämmung für Fühlertasche D= 48 mm aus Rohr; Länge ca. 150 mm, Dämmschicht**
Wärmedämmung für Fühlertasche D= 48 mm
aus Rohr; Länge ca. 150 mm, Dämmschicht
aus Mineralfasermatten, DD= 50 mm, Ausführung
wie Rohrdämmung, liefern und anbringen
Menge: 26,000 St

**11.0420 Dämmung für Luftsammelgefäß D= 89 mm**
Dämmung für Luftsammelgefäß D= 89  mm
aus Rohr, Länge ca. 250 mm, Dämmschicht
aus Mineralfasermatten, DD= 90  mm,
Ausführung wie Rohrdämmung, liefern und
anbringen
Menge: 10,000 St

**11.0430 Dämmung f. Luftgefäß D= 133, DD= 100 mm**
Dämmung f. Luftgefäß D= 133, DD= 100 mm,
sonst wie vor
Menge: 2,000 St

**11.0440 Dämmung f. Luftgefäß D= 159, DD= 100 mm**
Dämmung f. Luftgefäß D= 159, DD= 100 mm,
sonst wie vor
Menge: 2,000 St

**11.0450 Dämmung f. Luftgefäß D= 219, DD= 100 mm,**
Dämmung f. Luftgefäß D= 219, DD= 100 mm,
sonst wie vor
Menge: 2,000 St

### 12 Titel 12 KG 4231 Raumheizflächen und Zubehör

**12.0010 Glieder "Röhrenradiator" (BH/BT) 500 / 100**
Glieder "Röhrenradiator" liefern, in 1 Stück
Heizkörper aufgeteilt, Kopfstücke und Rohre
aus Stahl, in blockgeschweißter Gliederbauweise, Wärmeleistung geprüft DIN EN 442,
für Heizmedium Wasser, mit Oberflächenschutz
DIN 55900 Teil 1 und Einbrennlackierung
DIN 55900 Teil 2; einschl. Anschluss-, Luft- u.
Endstopfen liefern und montieren
max. Betriebstemperatur  110° C
max. Betriebsüberdruck  10 bar
Farbton  weiß
Baulänge  1058 mm (±5%)
Bauhöhe  500 mm (±5%)
Bautiefe  100 mm (±5%)
min. Wärmeleistung
bei 70/60/20 °C  1000 W
Menge: 23,000 St

**12.0020 Glieder "Röhrenradiator" wie vor, jed. (BH/BT) 500 / 210**
Röhrenradiator wie vor, jedoch in 1 Stück
Heizkörper aufgeteilt,

Baulänge  1242 mm (±5%)
Bauhöhe  500 mm (±5%)
Bautiefe  210 mm (±5%)
min. Wärmeleistung
bei 70/60/20 °C  2310 W
Menge: 27,000 St

**12.0030 Glieder "Röhrenradiator" wie vor, jed. (BH/BT) 500 / 210**
Röhrenradiator wie vor, jedoch in 1 Stück
Heizkörper aufgeteilt,

Baulänge  1518 mm (±5%)
Bauhöhe  500 mm (±5%)
Bautiefe  210 mm (±5%)
min. Wärmeleistung
bei 70/60/20 °C  2830 W
Menge: 33,000 St

**12.0040 Glieder "Röhrenradiator" wie vor, jed. (BH/BT) 500 / 210**
Röhrenradiator wie vor, jedoch in 2 Stück
Heizkörper aufgeteilt,

Baulänge  1564 mm (±5%)
Bauhöhe  500 mm (±5%)
Bautiefe  210 mm (±5%)
min. Wärmeleistung
bei 70/60/20 °C  2910 W
Menge: 68,000 St

**12.0050 Glieder "Röhrenradiator" wie vor, jed. (BH/BT) 500 / 210**
Röhrenradiator wie vor, jedoch in 1 Stück
Heizkörper aufgeteilt,

Baulänge  2162 mm (±5%)
Bauhöhe  500 mm (±5%)
Bautiefe  210 mm (±5%)
min. Wärmeleistung
bei 70/60/20 °C  3760 W
Menge: 47,000 St

**12.0060 Wandkonsole für Röhrenradiatoren bis 600 mm Bauhöhe**
Wandkonsole für Röhrenradiatoren
bis 600 mm Bauhöhe;
Komplett vormontiert bestehend aus: Schiene
ein- oder zweiteilig, Schalldämmabdeckung,
Auflage mit Schalldämmung, einschließlich
Befestigungsmaterial liefern und montieren.
Bohrungen für  Befestigungen herstellen,
Streifen aus geschlossenzelligem Vinylkautschuk als Trennlage an die Konsole
aufkleben
Menge: 16,000 St

**12.0070 Stahlheizkörper transportieren, aufstellen und mit den Leitungen verbinden**
Stahl-Heizkörper transportieren, aufstellen und mit den Leitungen verbinden
Menge: 6,000 St

**12.0080 Stahlheizkörper einmalig ausbauen und wieder einbauen innerhalb der Ausführungszeit**
Stahlheizkörper einmalig ausbauen und
wieder einbauen innerhalb der Ausführungszeit, einschließlich Schützen der
Anschlüsse von Heizkörpern und Rohren
gegen Verschmutzung, Erneuerung der An-
schlussdichtungen sowie Entleeren,
Füllen und Entlüften der Anlage;

in Gruppen von  1 bis 10 Heizkörpern
Menge: 6,000 St

**12.0090 Stahlheizkörper einmalig ausbauen und wieder einbauen außerhalb der Ausführungszeit**
Stahlheizkörper einmalig ausbauen und
wieder einbauen außerhalb der Ausführungszeit, einschließlich Schützen der
Anschlüsse von Heizkörpern und Rohren
gegen Verschmutzung, Erneuerung der An-
schlussdichtungen sowie Entleeren,
Füllen und Entlüften der Anlage;

in Gruppen von  1 bis 10 Heizkörpern
Menge: 6,000 St

**12.0100 Heizkörper-Thermostatgehäuse DN 10 (3/8")**
Heizkörper-Thermostatgehäuse DN 10 (3/8")
aus Rotguss, vernickelt, mit automatischer
Durchflussregelung, geprüft nach DIN EN 215,
Durchfluss von 10 bis 150 l/h stufenlos
einstellbar, Einstellwert ablesbar, in Eck- oder
Durchgangsform, liefern und montieren
Menge: 21,000 St

**12.0110 HK-Thermostatgehäuse DN 15 (1/2") s. w. vor**
Menge: 56,000 St

**12.0120 Heizk.-Rücklaufverschraubung DN 10 (3/8") Gehäuse Rotguss vernickelt, DIN 3842**
Heizk.-Rücklaufverschraubung DN 10 (3/8"),
Gehäuse Rotguss vernickelt, DIN 3842,
mit Regulier-, Absperr- und Entleerungseinrichtung, in Eck- oder Durchgangsform,
liefern und montieren

kv-Wert  1,31 m3/h
Menge: 21,000 St

**12.0130 HK-Verschraubung DN 15 (1/2") s. w. vor**
Menge: 56,000 St

**12.0140 Thermostatkopf mit eingebautem Fühler, flüssigkeitsgefüllt, mit innerer Begrenzung**
Thermostatkopf mit eingebautem Fühler,
flüssigkeitsgefüllt, mit innerer Begrenzung
oder Blockierung durch Einstellring,
mit äußerer Begrenzung durch Sparclip,
mit Merkzahlen 1 bis 5 und Frostschutzsicherung, liefern und montieren
Menge: 62,000 St

**12.0150 Thermostatkopf in Behördenausführung**
Thermostatkopf wie vor, jedoch als gesichertes
Behördenmodell, mit Diebstahlsicherung durch
Sicherungsring, liefern und montieren
Menge: 15,000 St

**12.0160 Luftventilschlüssel für Heizk. liefern**
Menge: 2,000 St

**12.0170 Rosette DN 12-15**
Klappmanschetten zur Verkleidung der
Heizungsrohre an Austritt aus Wand bzw.
Fußboden DN 12/15 liefern und montieren
Menge: 154,000 St

### 13 Titel 13 KG 4291 Sonstige Leistungen

*Hinweis*
Vorbemerkung
--------------------
Die Wand- und Deckendurchbrüche sowie Bohrungen
und Schlitze sind vor der Ausführung mit der örtlichen Bauleitung abzustimmen. Die Abmessungen
sind so zu wählen, dass um d. durchgeführten Rohrleitungen gemäß DIN 4109 (Schallschutz im Hochbau)
bzw. den gültigen Brandschutzrichtlinien eine ausreichende Umhüllung möglich ist. Die Abstände von
Bohrungen sind so zu wählen, dass Rosetten
einwandfrei und ohne Beschädigung anzubringen
sind. Arbeitsbereiche sind besenrein zu hinterlassen, der Bauschutt ist abzutransportieren.

Bohrungen für Befestigungen, Aufhängungen usw.
sind nicht gesondert ausgeschrieben, sondern in
die jeweiligen Positionen einzurechnen.

**13.0010 Kernbohrung D bis 15 cm in Mauerwerk/Beton WS 81..90 cm**
Kernbohrung D bis 15 cm in Mauerwerk oder
Betonwand herstellen, Wandstärke WS 81..90 cm
Menge: 2,000 St

**13.0020 Wandbohrung D bis 25 cm, WS 81..90 cm**
Wandbohrung D bis 25 cm, WS 81..90 cm,
sonst wie vor
Menge: 8,000 St

**13.0030 Betriebs- und Bedienungsanleitungen gemäß VOB/C, DIN 18 380**
Betriebs- und Bedienungsanleitungen
gemäß VOB/C, DIN  18 380, Abschnitt 3.7,
für die "Heiztechnischen Anlagen";

bei der Aufstellung der Unterlagen ist
die Gliederung der Regel 2.001 des BHKS
vom Oktober 1993 zu verwenden:

-  4.1 Allgemein
-  4.2 Anlagen-Aufbau und Beschreibung
-  4.3 Daten der Geräte und Anlagen
-  4.4 Bedienung und Betrieb der Anlagen
-  4.5 Wartung der Anlagen (Aufstellung der Wartungsarbeiten und
  Wartungsintervalle; s. auch ZTV)
-  4.6 Störungsbeseitigung
-  4.7 Hersteller-Unterlagen
-  4.8 Abnahmeprotokolle
-  4.9 (Bestandspläne als Papierzeichnungen farbig)
-  4.10 (Bestandspläne als Datei im dxf- bzw.
  dwg-Format auf CD-ROM)

die Unterlagen sind in Ordnern geheftet,
mit Inhaltsverzeichnis und Zwischenlagen
versehen, zu liefern und der Bauleitung
spätestens zur Abnahme zu übergeben.
Menge: 1,000 Satz

**13.0040 zusätzliche Ausfertigung der Betriebs-, Bedienungs- und Wartungsanleitungen**
zusätzliche Ausfertigung der Betriebs-,
Bedienungs- und Wartungsanleitungen
liefern
Menge: 2,000 Satz

**13.0050 Schaltschema und Kurz-Betriebsanleitung, auf Spanplatte hinter Glas aufgezogen,**
Schaltschema und Kurz-Betriebsanleitung,
auf Spanplatte hinter Glas aufgezogen,
liefern und anbringen
Menge: 1,000 Satz

**13.0060 Bestandspläne als Datei im dxf- bzw. dwg- Format**
Bestandspläne als Datei im dxf- bzw. dwg-
Format entsprechend der tatsächlichen
Ausführung der "Heiztechnischen Anlagen",
einschließlich Schaltschemata bzw. Fließbilder
anfertigen, auf CD-ROM liefern und spätestens
mit der Schlussrechnung der Bauleitung
übergeben

für die Anfertigung der Bestandszeichnungen
können auf Wunsch Dateien der Ausführungszeichnungen zur Verfügung gestellt werden
Menge: 1,000 St

**13.0070 Ausdruck von den vorstehend**
Ausdruck in Papierform von den vorstehend
aufgeführten Bestandszeichnungen liefern,
nach DIN farbig
Menge: 3,000 Satz

### 14 Titel 14 KG 4192/4292 Stundenlohnarbeiten

*Hinweis*
Vorbemerkung
--------------------
Stundenlohnarbeiten dürfen nur nach vorheriger
Genehmigung durch des Auftraggeber ausgeführt
werden.

Die Stundenlohnzettel sind dem Auftraggeber
gemäß § 15 Nr. 3 VOB/B innerhalb einer Woche
zur Anerkennung vorzulegen. Verspätet eingereichte
Stundenlohnzettel werden nicht anerkannt.

Die Verrechnungssätze sind unter Beachtung der
preisrechtlichen Vorschriften zu ermitteln und
gelten unabhängig von der Anzahl der abgerechneten Stunden.

Sollte der Bieter für eine oder mehrere Positionen
keinen Mitarbeiter mit entsprechender Qualifikation einsetzen können, ist trotzdem ein Stundenverrechnungssatz anzusetzen, der den dort zuzuordnenden Arbeiten entspricht.

**14.0010 Stundenlohnarbeiten für Obermonteur**
Menge: 1,000 h

**14.0020 Stundenlohnarbeiten für Monteur**
Menge: 1,000 h

**14.0030 Stundenlohnarbeiten für Hilfsmonteur**
Menge: 1,000 h

### 15 Titel 15 KG 4942 Demontagearbeiten

*Hinweis: Vorbemerkung*
Vorbemerkung
---------------------
Bei den nachfolgenden Demontagearbeiten ist zu
beachten, dass es sich bei der Dämmung überwiegend
um alte Mineralwolle handelt, bei denen lungengängige
Faserstäube freigesetzt werden können (Expositionskategorie 3).

Das Arbeitsverfahren ist nach dem Stand der Technik
so auszuwählen, dass möglichst wenig Faserstaub
freigesetzt wird. Das ausgebaute Material darf nicht
geworfen werden, das Aufwirbeln von Staub ist zu
vermeiden.

Die "Technischen Regeln für Gefahrstoffe, TRGS 521",
sowie die Gefahrstoffverordnung sind zu beachten.

Zum Schutz der Umgebung dürfen keine staubfreisetzenden Arbeitsgeräte eingesetzt werden.
Die persönliche Schutzausrüstung ist anzulegen.

Der Schrott geht beim Passieren der Grundstücksgrenze
in das Eigentum des Auftragnehmers über. Der Erlös aus

dem Verkauf des Schrottes ist bei den Einheitspreisen
zu
berücksichtigen.

Die in den Wänden und Decken verbleibenden Enden von
Rohrleitungen, Aufhängungen, Haltern, Konsolen usw.
sind so weit freizulegen und zu kürzen, dass die Wände

und Decken einwandfrei ausgebessert werden können.

**15.0010 Heizungsanlage soweit notwendig entleeren, nach dem Umbau füllen und gesamte Anlage entlüften**
*** Pauschalposition
Heizungsanlage soweit notwendig entleeren
einschl. unschädlicher Beseitigung des Wassers,
nach dem Umbau mit aufbereitetem Wasser
mit einer Leitfähigkeit von unter 10 Microsiemens/
cm füllen und gesamte Anlage entlüften
(ca. 77 Heizkörper),
Volumen Bestandsanlage bis zu 3500 Liter
Menge: 1,000 psch

**15.0020 Heizkessel einschließlich Zubehör demontieren und entsorgen**
Öl-Heizkessel einschließlich Brenner
und Zubehör demontieren, in Teilen aus
dem Gebäude schaffen und als Schrott
abfahren. Die ausgebauten Teile müssen
über eine Außentreppe ins Freie bis zum
Lagerplatz transportiert werden.

Fabrikat Kessel  Buderus
Leistung  200 KW
Abmessungen H/L/B140/150/80 cm (± 10%)
Menge: 2,000 St

**15.0030 Heizöltankreinigung**
Fachgerechte Reinigung einer Heizöltankanlage
mit einem Volumen von ca. 20.000 Liter, Restölmenge ca. 5.000 Liter, verwertbares Öl umpumpen,
Öltank entleeren, reinigen und zur bauseitigen
Demontage vorbereiten, einschl. Erstellung eines
Übernahmescheines zum Nachweis der sachgerechten Entsorgung der ölhaltigen Abfälle
Menge: 1,000 St

**15.0040 Sachverständigen Abnahme**
Sachverständigen Abnahme
Durchführung einer Prüfung und Erstellung
einer Stilllegungsbescheinigung durch einen
zugelassenen Sachverständigen
Menge: 1,000 St

**15.0050 Heizöl-Tankanlage mit einem Volumen von 20.000 Liter demontieren**
Heizöl-Tankanlage mit einem Volumen von
20.000 Liter demontieren, in Teilen aus
dem Gebäude schaffen und als Schrott
abfahren. Die ausgebauten Teile müssen
über eine Außentreppe ins Freie bis zum
Lagerplatz transportiert werden.
Menge: 1,000 St

**15.0060 Abgasrohr aus Stahl demontieren**
Abgasrohr bis DN 250 aus Stahl, einschl.
Bogen abtrennen und abfahren
Menge: 6,000 m

**15.0070 Demontage Verrohrung in vorh. Schornstein**
Verrohrung in vorh. Schornstein demontieren
Menge: 16,000 m

**15.0080 Verteiler DN 150 demontieren und abfahren**
Verteiler/Sammler ca. DN 150 aus nahtlosem
Stahlrohr DIN 2448, mit 6 senkr. Abgänge
demontieren und abfahren
Menge: 2,000 St

**15.0090 Hydraulische Weiche demontieren**
Hydraulische Weiche demontieren und abfahren
Abmessungen H/L/B150/40/40 cm (± 10%)
Menge: 1,000 m

**15.0100 Ausdehnungsgefäß 50 Liter demontieren und abfahren**
Ausdehnungsgefäß ca. 50 Liter demontieren
und abfahren
Menge: 2,000 St

**15.0110 Ausdehnungsgefäß 400 Liter demontieren und abfahren**
Ausdehnungsgefäß ca. 400 Liter demontieren
und abfahren
Menge: 1,000 St

**15.0120 Sicherheitseinrichtungen**
*** Pauschalposition
Sicherheitseinrichtungen wie Wassermangelsicherung, Sicherheitsventil usw.
demontieren  und abfahren
Menge: 1,000 psch

**15.0130 Umwälzpumpe DN ..50 demontieren und abfahren**
Menge: 6,000 St

**15.0140 FL-Dreiwegeventil DN ..50, mit Antrieb demontieren und abfahren**
Menge: 4,000 St

**15.0150 FL-Armaturen DN ..25 demontieren und abfahren**
Menge: 4,000 St

**15.0160 FL-Armaturen DN 32..50, sonst wie vor**
Menge: 28,000 St

**15.0170 FL-Armaturen DN 65..80, sonst wie vor**
Menge: 4,000 St

**15.0180 Muffenarmaturen DN .. 50, demontieren**
Muffenarmaturen DN .. 50, demontieren
und entsorgen
Menge: 8,000 St

**15.0190 Schaltschrank abklemmen, demontieren**
Schaltschrank wandhängend,
abklemmen, demontieren und abfahren
Abmessungen H/L/T120/120/40 cm (± 10%)
Menge: 1,000 St

**15.0200 Schalt- und Steuergeräte ausbauen**
Schalt- und Steuergeräte ausbauen und
abfahren
Menge: 2,000 St

**15.0210 Demontage von Elt-Leitungen bis zu 15 mm, einschließlich Schalter, Steckdosen, usw.**
Demontage von Elt-Leitungen
Elt-Leitungen bis zu 15 mm, einschließlich
Schalter, Steckdosen, Verteilerdosen und
Kabelkanal demontieren und entsorgen
Menge: 400,000 m

**15.0220 Heizkörper demontieren, Baulänge: bis 1,5 m Bauhöhe : bis 1,0 m**
Heizkörper als Plattenheizkörper, Radiatoren,
Konvektoren/Radiavektoren

Baulänge: bis 1,5 m
Bauhöhe : bis 1,0 m

einschl. Konsolen, Halter, Rücklaufverschraubung,
Thermostaventile und Anschlußleitung, unter
Beistellung aller erforderlichen Werkzeuge und
Hilfsmittel demontieren, ggf. zerlegen, aus dem
Gebäude transportieren und fachgerecht entsorgen
mit Nachweis.
Menge: 5,000 St

**15.0230 Rohrleitung aus Stahl, DN 10..25 abtrennen und abfahren**
Rohrleitung aus Stahl, DN 10..25, teilweise
mit Rohrdämmung, Gewindearmaturen,
Thermometer usw. abtrennen und abfahren
Menge: 50,000 m

**15.0240 Stahlrohr DN 32 ..50, sonst wie vor**
Demontage von Rohrleitungen aus Stahl
DN 32 ..50, sonst wie vor
Menge: 150,000 m

**15.0250 Stahlrohr DN 65 ..100, sonst wie vor**
Menge: 40,000 m

**15.0260 Nahwärmeleitung DN 32...50 demontieren**
Nahwärmeleitung DN 32...50,  während des
Grabenaushubes aufnehmen und entsorgen
Menge: 8,000 m

**15.0270 Schleusenanlage**
Schleusenanlage für Heizungszentrale

Aufstellen, Anschließen, Vorhalten für die
Dauer der Arbeiten, Reinigen und Abbauen
einer kombinierten Schleusenanlage.
Raumerstellung aus Unterkonstruktion
und Folienbespannung, einschl. luftdichten
Anschluss an angrenzende Bauteile.
Menge: 1,000 St

**15.0280 Lufthaltung**
Lufthaltung Heizungszentrale

Herstellung eines 5-fachen Luftwechsels für
die Arbeitsbereiche, einschl. Filtereinheit und
Verlegung ausreichender Zu- und Abluftleitungen ohne Todräume.

Die Positionierung der Geräte und Schutzeinrichtungen wird nach Absprache mit der
örtlichen Bauleitung vorgenommen.

Die Größe des Sanierungsbereiches beträgt
bis 120 m3.

Erstellung, Einbau, Vorhaltung und Abbau
von Lochmasken aus beschichteter Spanholzplatte für die Zuleitung der Bewetterungsanlage, einschl. aller Materialien und Nebenarbeiten, Anschluss an Fenster/Türen.
Menge: 1,000 St

**15.0290 Künstliche Mineralfaser an Rohrleitungen DN 10..25**
Dämmung aus künstlicher Mineralfaser an
gips- und kunststoffummantelten Rohrleitungen
DN 10..25 demontieren und fachgerecht
entsorgen, Ausführung gemäß TRGS 521,
Zuordnung  Heizungszentrale
Menge: 50,000 m

**15.0300 Künstliche Mineralfaser an Rohrleitungen DN 32..50**
Dämmung aus künstlicher Mineralfaser an
Rohrleitungen DN 32..50, sonst wie vor
Menge: 150,000 m

**15.0310 Künstliche Mineralfaser an Rohrleitungen DN 65..80**
Dämmung aus künstlicher Mineralfaser an
Rohrleitungen DN 65..80, sonst wie vor
Menge: 40,000 m

**15.0320 Reinigung der Sanierungsbereiche**
Reinigung der Sanierungsbereiche;
Grund- und Feinreinigung aller Raumoberflächen
(Fußboden, Decke, Wände, Fenster, Türen etc.)
gem.  TRGS 519 und TRGS 521 durch feuchtes
Wischen und Saugen mit einem H-Sauger.
Anschließend Übergabe zur Freimessung.
Menge: 200,000 m2

**15.0330 Freigabemessung**
*** Pauschalposition
Freimessung gem. TRGS 519 und TRGS 521
nach VDI 3492 Bl.2, nach Abschluss der Arbeiten,
Auswertung durch eine unabhängige Messstelle.
Messung in den Abbruchbereiche nach erfolgter
Entsorgung von Schadstoffen.
Beprobung durch eine staatlich anerkannte Stelle,
Vorlage der Beprobungsergebnisse vor Rückbau
der Schleusen.
Menge: 1,000 psch

**15.0340 Künstliche Mineralfaser an Rohrleitungen DN 10..25**
Dämmung aus künstlicher Mineralfaser an
gips- und kunststoffummantelten Rohrleitungen
DN 10..25 demontieren und fachgerecht
entsorgen, Ausführung gemäß TRGS 521
Zuordnung  Außerhalb der
  Heizungszentrale
Menge: 20,000 m

**15.0350 Künstliche Mineralfaser an Rohrleitungen DN 32..50**
Dämmung aus künstlicher Mineralfaser an
Rohrleitungen DN 32..50, sonst wie vor
Menge: 4,000 m

### 16 Titel 16 KG 5541 Nahwärmeleitungen und Zubehör

**16.0010 Fernwärmeleitung als Twinrohr DN 40 + DN 40, SDR 11**
Fernwärmeleitung als Twinrohr
DN 40 + DN 40, SDR 11
flexibles, vorgedämmtes, selbstkompensierendes Kunststoff-Rohrleitungssystem
produziert gemäß DIN EN 15632 für die
Erdverlegung zum Transport von Heiz-
oder Kühlwasser;

Mediumrohr:
- 2 x 50x4,6 mm
- Vernetztes Polyethylen (PEXa) gem.
  DIN 16892/16893
- SDR 11 (PN6)
- Sauerstoff-diffusionsdicht gem.DIN4726
- Korrosions- und verrottungsfrei
- Max. Temperatur- und Druckbelastung:
 +95°C/ 6 bar. Betriebstemperatur 80°C
 gemäß DIN EN 15632

Dämmmaterial:
- halbharter, geschlossenzelliger, FCKW-
  freier, flexibler Polyurethan-Hochdruck-
  schaum

Mantelrohr:
- 162 mm
- gewellte Polyethylen (LLD-PE)
- äusserst schlagfest und robust

Fernwärmeleitung einschl. Zubehör
und Dichtungsmaterial liefern und im
Rohrgraben verlegen

AbmessungenD=2 x 50x4,6/162 mm
Menge: 66,000 m

**16.0020 Fernwärmeleitung DN 80, SDR 11**
Fernwärmeleitung DN 80, SDR 11;

flexibles, vorgedämmtes, selbstkompensierendes Kunststoff-Rohrleitungssystem
produziert gemäß DIN EN 15632 für die
Erdverlegung zum Transport von Heiz-
oder Kühlwasser;

Mediumrohr:
- 90x8,2 mm
- Vernetztes Polyethylen (PEXa) gem.
  DIN 16892/16893
- SDR 11 (PN6)
- Sauerstoff-diffusionsdicht gem.DIN4726
- Korrosions- und verrottungsfrei
- Max. Temperatur- und Druckbelastung:
 +95°C/ 6 bar. Betriebstemperatur 80°C
 gemäß DIN EN 15632

Dämmmaterial:
- halbharter, geschlossenzelliger, FCKW-
  freier, flexibler Polyurethan-Hochdruck-
  schaum

Mantelrohr:
- 162 mm
- gewellte Polyethylen (LLD-PE)
- äusserst schlagfest und robust

Fernwärmeleitung einschl. Zubehör
und Dichtungsmaterial liefern und im
Rohrgraben verlegen

AbmessungenD= 90x8,2/162 mm
Menge: 84,000 m

**16.0030 Hauseinführungsbogen 90°, für Twinrohr DN 40 + DN 40, SDR 11**
Hauseinführungsbogen 90°, für Twinrohr
DN 40 + DN 40, SDR 11;

Mediumrohr aus vernetztem Polyethylen
mit Sauerstoff-Diffusionssperre (EVOH),
Dämmung aus 100% FCKW-freiem, CO2-
getriebenem Polyurethanhochdruckschaum,
PE-Folie und Schutzmantel aus PE-HD,
liefern und montieren

AbmessungenD=2 x 50x4,6/162 mm
Länge  1,1 x 1,6 m
max. Betriebsdruck6 bar
Menge: 2,000 St

**16.0040 PEX-Anschlussstück Pressverbindung mit Aussengewinde DN40 (1 1/2"), SDR 11**
PEX-Anschlussstück Pressverbindung mit
Aussengewinde DN40 (1 1/2"), SDR 11, PN 6,
aus Messing, für den Übergang auf andere
Systeme, liefern und montieren

AbmessungenD= 50x4,6/AG 1 1/2"
Menge: 8,000 St

**16.0050 PEX-Anschlussstück Pressverbindung mit Aussengewinde DN80 (3"), SDR 11**
PEX-Anschlussstück Pressverbindung mit
Aussengewinde wie vor, jedoch DN80 (3")

AbmessungenD= 90x8,2/AG 3"
Menge: 8,000 St

**16.0060 PEX Kupplung Pressverbindung, für Twinrohr DN 40 + DN 40, SDR 11**
PEX-Kupplung Pressverbindung, für Twinrohr
DN 40 + DN 40, SDR 11, aus Messing/ Rotguss,
zur Verbindung von zwei Fernwärmeleitungen,
liefern und montieren
Menge: 4,000 St

**16.0070 Nachisolierung für Press-Kupplung für Twinrohr DN 40 + DN 40**
Nachisolierung für Press-Kupplungen für
Twinrohr DN 40 + DN 40,bestehend aus:
zwei ABS-Halbschalen aus widerstandsfähigem
Acrylnitril-Butadien-Styrol, inkl. Reduktionsringe,
Schnellkleber, Entlüftungsstopfen, Schnellspannklammern und PUR-Schaumpackung,
liefern und montieren

AbmessungenD= 162 / 162 mm
Menge: 2,000 St

**16.0080 Aufsteck-Endkappe für Twinrohr DN 40 + DN 40**
Aufsteck-Endkappe für Twinrohr DN 40 + DN 40,
für trockene Räume als Abschluss bei Hauseinführungen, bestehend aus Aufsteckkappe aus
PE-LD und einem Schleifband, liefern und
montieren

AbmessungenD=2 x 50x4,6/162 mm
Menge: 4,000 St

**16.0090 Aufsteck-Endkappe DN 80**
Aufsteck-Endkappe für Rohr DN 80,
für trockene Räume als Abschluss bei Hauseinführungen, bestehend aus Aufsteckkappe aus
PE-LD und einem Schleifband, liefern und
montieren

AbmessungenD= 90x8,2/162 mm
Menge: 8,000 St

**16.0100 Kabelschutzrohr DA 110 mit Zugdraht**
Kabelschutzrohr DA 110 für elektr. Leitung
und Steuerleitung;

Kabelschutzrohr aus PVC-U 110 x 3,2 mm
nach DIN 16873, mit angeformter Steckmuffe
oder gleichwertig mit eingeklebtem Dichtring
und Einstecktiefenmarkierung am Steckende;
Steckmuffe als Langmuffe mit Mitteldichtring
ausgeführt;

einschl. Zugdraht liefern, Zugdraht ins Kabelschutzrohr einziehen und im Rohrgraben
verlegen
Menge: 42,000 m

**16.0110 Markierungsband 50 mm,**
Markierungsband 50 mm breit,
liefern und verlegen
Menge: 110,000 m

**16.0120 Dichtungseinsatz drückendes Wasser für Rohr DA 111**
Dichtungseinsatz für den Einbau ins Futterrohr/
in die Kernbohrung, abdichtend gegen drückendes
Wasser, gas- und wasserdicht,

Dichtungseinsatz als nichtgeteilte Dichtung, mit
Gestellringen aus Hochleistungskunststoff, mit
integrierter Drehmomentkontrolle durch selbstabscherende Spezialmuttern, mit Elastomer-
Dichtung, Dichtbreite 40 mm, aus EPDM;

erfüllt Anforderungen nach FHRK-Standard 40,
geprüft nach FHRK Prüfgrundlage GE 101,
wartungsfreie Ausführung;

Außendurchmesser der
Medienleitung: 111 mm
Kernbohrung: 150 mm

einschl. Zubehör, Dichtungs- und Befestigungsmaterial liefern und nach Herstellerangabe einbauen
Menge: 2,000 St

**16.0130 Dichtungseinsatz drückendes Wasser für Rohr DA 162**
Dichtungseinsatz für den Einbau ins Futterrohr/
in die Kernbohrung, abdichtend gegen drückendes
Wasser, gas- und wasserdicht wie vor, jedoch

Außendurchmesser der
Medienleitung: 162 mm
Kernbohrung: 250 mm
Menge: 12,000 St

**16.0140 Füllsand zum Unter- und Überlagern einbringen**
steinfeinen Füllsand zum Unter- und
Überlagern der Rohrleitungen liefern und
in voller Grabenbreite sowie bis 10 cm
über Rohrscheitel einbauen und lagenweise
verdichten; alle Verdrängungen werden
abgezogen nach DIN, Aufmass im
verdichteteten Zustand.
Menge: 28,000 m3

**16.0150 Spülen, Füllen, Druckprobe**
*** Pauschalposition
Spülen und Füllen des Heizungssystems
(auch abschnittsweise, entsprechend dem
Baufortschritt) durch den Fachbetrieb nach
Vorgaben und in Absprache mit der örtlichen
Bauleitung, einschl. Dichtigkeits- und
Druckprobe, Erstellung eines Prüfprotokolls
und der Bauleitung spätestens in 3-facher
Ausfertigung bei Abnahme übergeben.
Menge: 1,000 psch

**16.0160 Inbetriebnahme**
*** Pauschalposition
Inbetriebnahme der in diesem Titel beschriebenen
Fernwärmeleitungen, einschl. Dichtheitsprüfung und
Erstellung eines Messprotokolls (3-fach)
Menge: 1,000 psch
